# Parapeito cerâmico

- Propriedade do ficheiro: CYPE INGENIEROS, S.A.
- Formato: FIEBDC-3/2002
- Moeda: EUR
- Custos indirectos: 3.00 %
- IVA: 23.00 %

## H Remates e trabalhos auxiliares

### HR Remates de fachada

#### HRC Cerâmicos

**HRC030** m Parapeito cerâmico.
Parapeito cerâmico de grés rústico em peças de 30x15x1,3 cm, com pingadeira, encastrado nas ombreiras; assente com argamassa de cimento, confeccionada em obra, com aditivo hidrófugo, dosificação 1:4; e enchimento de juntas entre peças e das uniões com os muros com argamassa de juntas cimentosa com absorção de água reduzida, CG2, para juntas entre 3 e 15 mm.
Inclui: Marcação da disposição das peças. Corte das peças. Preparação e regularização do suporte. Colocação com argamassa das peças. Vedação de juntas e limpeza.
Critério de medição de projecto: Largura da abertura, medida segundo documentação gráfica de Projecto, incrementada em 5 cm para cada lado.
Critério de medição de obra: Medir-se-á o comprimento realmente executado segundo especificações de Projecto, incluindo os encastramentos nas ombreiras.

| Código | Un | Descrição | Rendimento | Preço | Importância |
|---|---|---|---|---|---|
| mt08aaa010a | m³ | Água. (material) | 0.006 | 1.50 | 0.01 |
| mt01arg005a | t | Areia de pedreira, para argamassa preparada em obra. (material) | 0.006 | 18.00 | 0.11 |
| mt08cem011a | kg | Cimento Portland CEM II/B-L 32,5 R, cor cinzento, em sacos, segundo NP EN 197-1. (material) | 1.425 | 0.10 | 0.14 |
| mt08adt010 | kg | Aditivo hidrófugo para impermeabilização de argamassas ou betões. (material) | 0.029 | 1.20 | 0.03 |
| mt20vce010aa | m | Parapeito cerâmico de grés rústico em peças de 30x15x1,3 cm, com pingadeira. (material) | 1.050 | 8.12 | 8.53 |
| mt09mcr070a | kg | Argamassa de juntas cimentosa com resistência elevada à abrasão e absorção de água reduzida, CG2, para junta aberta entre 3 e 15 mm, segundo EN 13888. (material) | 0.038 | 0.99 | 0.04 |
| mq06hor010 | h | Betoneira eléctrica com uma capacidade de amassadura de 160 l. (equipamento) | 0.005 | 3.45 | 0.02 |
| op00amo010 |  | Rebarbadora. | 1.000 | 0.00 | 0.00 |
| mo020 | h | Oficial de 1ª construção. (mão de obra) | 0.250 | 22.68 | 5.67 |
| mo113 | h | Operário não qualificado construção. (mão de obra) | 0.280 | 21.45 | 6.01 |
| % | % | Custos directos complementares | 2 % | 20.56 | 0.41 |
|  |  | Custos directos |  |  | 20.97 |
