# Capeamento metálico para revestimento de muros

- Propriedade do ficheiro: CYPE INGENIEROS, S.A.
- Formato: FIEBDC-3/2002
- Moeda: EUR
- Custos indirectos: 3.00 %
- IVA: 23.00 %

## H Remates e trabalhos auxiliares

### HR Remates

#### HRL De alumínio

**HRL010** m Capeamento metálico para revestimento de muros, de chapa dobrada de alumínio lacado em cor, com 60 microns de espessura mínima da película seca, espessura 1,5 mm, desenvolvimento 600 mm e 5 dobras, com pingadeira, fixado com parafusos autoperfurantes e vedação das juntas entre peças e, se for o caso, das uniões com os muros com adesivo especial para metais.
Fornecimento e colocação de capeamento metálico para revestimento de muros, de chapa dobrada de alumínio lacado em cor, com 60 microns de espessura mínima da película seca, espessura 1,5 mm, desenvolvimento 600 mm e 5 dobras, com pingadeira, fixado com parafusos autoperfurantes de aço galvanizado e vedação das juntas entre peças e, se for o caso, das uniões com os muros com adesivo especial para metais. Inclusive p/p de marcação, cortes e limpeza final.
Inclui: Preparação da superfície de apoio. Preparação da base e dos meios de fixação. Execução da base de apoio de argamassa. Marcação da disposição das peças. Aplicação da cola. Colocação e fixação das peças metálicas niveladas e aprumadas. Vedação de juntas e limpeza.
Critério de medição de projecto: Comprimento medido entre eixos, segundo documentação gráfica de Projecto.
Critério de medição de obra: Medir-se-á, a eixos, o comprimento realmente executado segundo especificações de Projecto.

| Código | Un | Descrição | Rendimento | Preço | Importância |
|---|---|---|---|---|---|
| mt20ame010E | m | Capeamento metálico para revestimento de muros, de chapa dobrada de alumínio lacado em cor, com 60 microns de espessura mínima da película seca, espessura 1,5 mm, desenvolvimento 600 mm e 5 dobras, com pingadeira. (material) | 1.000 | 20.69 | 20.69 |
| mt20wwa021 | m | Vedação com adesivo a frio especial para metais. (material) | 2.800 | 1.20 | 3.36 |
| mt12www050 | Ud | Parafuso autoperfurante de aço galvanizado. (material) | 6.000 | 0.03 | 0.18 |
| mq06hor010 | h | Betoneira. (equipamento) | 0.013 | 1.68 | 0.02 |
| op00ciz010 |  | Tesoura. | 1.000 | 0.00 | 0.00 |
| mo020 | h | Oficial de 1ª construção. (mão de obra) | 0.222 | 17.19 | 3.82 |
| mo113 | h | Operário não qualificado construção. (mão de obra) | 0.368 | 16.12 | 5.93 |
| % | % | Custos directos complementares | 2 % | 34.00 | 0.68 |
|  |  | Custos directos |  |  | 34.68 |
