# Parapeito de alumínio

- Propriedade do ficheiro: CYPE INGENIEROS, S.A.
- Formato: FIEBDC-3/2002
- Moeda: EUR
- Custos indirectos: 3.00 %
- IVA: 23.00 %

## H Remates e trabalhos auxiliares

### HR Remates de fachada

#### HRL De alumínio

**HRL040** m Parapeito de alumínio.
Parapeito de chapa dobrada de alumínio anodizado em cor natural, com uma espessura mínima de 15 microns, espessura 1,2 mm, desenvolvimento 95 mm e 2 dobras, com pingadeira, encastrado nas ombreiras; colocação com adesivo betuminoso de aplicação a frio; e vedação das juntas entre peças e das uniões com os muros com vedante adesivo monocomponente.
Inclui: Marcação da disposição das peças. Corte das peças. Preparação e regularização do suporte. Colocação e fixação das peças metálicas, niveladas e aprumadas. Vedação de juntas e limpeza.
Critério de medição de projecto: Largura da abertura, medida segundo documentação gráfica de Projecto, incrementada em 5 cm para cada lado.
Critério de medição de obra: Medir-se-á o comprimento realmente executado segundo especificações de Projecto, incluindo os encastramentos nas ombreiras.

| Código | Un | Descrição | Rendimento | Preço | Importância |
|---|---|---|---|---|---|
| mt20wwr010 | kg | Adesivo betuminoso de aplicação a frio, para chapas metálicas. (material) | 0.095 | 6.08 | 0.58 |
| mt20vme010aa | m | Parapeito de chapa dobrada de alumínio anodizado em cor natural, com uma espessura mínima de 15 microns, espessura 1,2 mm, desenvolvimento 95 mm e 2 dobras, com pingadeira. (material) | 1.000 | 4.16 | 4.16 |
| mt22www010d | Ud | Cartucho de 290 ml de vedante adesivo monocomponente, neutro, súper elástico, à base de polímero MS, cor transparente, com resistência à intempérie e aos raios UV e alongamento até à rotura 750%. (material) | 0.200 | 5.29 | 1.06 |
| op00ciz010 |  | Tesoura. | 1.000 | 0.00 | 0.00 |
| mo020 | h | Oficial de 1ª construção. (mão de obra) | 0.160 | 22.68 | 3.63 |
| mo113 | h | Operário não qualificado construção. (mão de obra) | 0.080 | 21.45 | 1.72 |
| % | % | Custos directos complementares | 2 % | 11.15 | 0.22 |
|  |  | Custos directos |  |  | 11.37 |
