# Ombreira de madeira

- Propriedade do ficheiro: CYPE INGENIEROS, S.A.
- Formato: FIEBDC-3/2002
- Moeda: EUR
- Custos indirectos: 3.00 %
- IVA: 23.00 %

## H Remates e trabalhos auxiliares

### HR Remates de fachada

#### HRM De madeira

**HRM020** m Ombreira de madeira.
Ombreira de madeira maciça de pinho Oregón, de 400x32 mm, envernizada em oficina; colocação com adesivo de borracha sintética; e vedação das juntas entre peças e das uniões com os muros com cola de polímero MS.
Inclui: Marcação da disposição das peças. Corte das peças. Colocação de réguas e fios de prumo fixados à parede. Colocação, aprumo, nivelamento e alinhamento. Vedação de juntas e limpeza.
Critério de medição de projecto: Comprimento medido pelo seu maior desenvolvimento linear, segundo documentação gráfica de Projecto.
Critério de medição de obra: Medir-se-á, pelo seu maior desenvolvimento linear, o comprimento realmente executado segundo especificações de Projecto, incluindo o comprimento que se poderá perder em meias esquadrias.

| Código | Un | Descrição | Rendimento | Preço | Importância |
|---|---|---|---|---|---|
| mt29tma140 | kg | Adesivo de borracha sintética, de aplicação em duas faces, para revestimentos decorativos de madeira. (material) | 0.090 | 4.10 | 0.37 |
| mt20jma010ad | m | Ombreira de madeira maciça de pinho Oregón, de 400x32 mm, envernizada em oficina. (material) | 1.000 | 20.81 | 20.81 |
| mt22www010b | Ud | Cartucho de 290 ml de vedante adesivo monocomponente, neutro, súper elástico, à base de polímero MS, cor cinzento, com resistência à intempérie e aos raios UV e alongamento até à rotura 750%. (material) | 0.100 | 5.29 | 0.53 |
| mo017 | h | Oficial de 1ª carpinteiro. (mão de obra) | 0.200 | 23.03 | 4.61 |
| mo058 | h | Ajudante de carpinteiro. (mão de obra) | 0.200 | 22.27 | 4.45 |
| % | % | Custos directos complementares | 2 % | 30.77 | 0.62 |
|  |  | Custos directos |  |  | 31.39 |
