# Parapeito de madeira, de uma só peça

- Propriedade do ficheiro: CYPE INGENIEROS, S.A.
- Formato: FIEBDC-3/2002
- Moeda: EUR
- Custos indirectos: 3.00 %
- IVA: 23.00 %

## H Remates e trabalhos auxiliares

### HR Remates de fachada

#### HRM De madeira

**HRM015** Ud Parapeito de madeira, de uma só peça.
Parapeito de madeira serrada de pinho Oregón com acabamento polido, de uma só peça, de 500 mm de comprimento, 300 mm de largura e 52 mm de espessura, com pingadeira, envernizado em oficina, encastrado nas ombreiras; colocação com adesivo de borracha sintética; e vedação das uniões com os muros com adesivo de polímero MS.
Inclui: Marcação da disposição das peças. Preparação e regularização do suporte. Colocação, aprumo, nivelamento e alinhamento. Vedação de juntas e limpeza.
Critério de medição de projecto: Número de unidades previstas, segundo documentação gráfica de Projecto.
Critério de medição de obra: Medir-se-á o número de unidades realmente executadas segundo especificações de Projecto.

| Código | Un | Descrição | Rendimento | Preço | Importância |
|---|---|---|---|---|---|
| mt29tma140 | kg | Adesivo de borracha sintética, de aplicação em duas faces, para revestimentos decorativos de madeira. (material) | 0.045 | 4.10 | 0.18 |
| mt20vma015a | m³ | Madeira serrada de pinho Oregón com acabamento polido, para parapeito, até 800 mm de comprimento, até 400 mm de largura e 52 mm de espessura, trabalhada em oficina. (material) | 0.008 | 911.07 | 7.29 |
| mt22www010b | Ud | Cartucho de 290 ml de vedante adesivo monocomponente, neutro, súper elástico, à base de polímero MS, cor cinzento, com resistência à intempérie e aos raios UV e alongamento até à rotura 750%. (material) | 0.062 | 5.29 | 0.33 |
| mo017 | h | Oficial de 1ª carpinteiro. (mão de obra) | 0.250 | 23.03 | 5.76 |
| mo058 | h | Ajudante de carpinteiro. (mão de obra) | 0.250 | 22.27 | 5.57 |
| % | % | Custos directos complementares | 2 % | 19.13 | 0.38 |
|  |  | Custos directos |  |  | 19.51 |
