# Revestimento de testa de laje, de betão polímero

- Propriedade do ficheiro: CYPE INGENIEROS, S.A.
- Formato: FIEBDC-3/2002
- Moeda: EUR
- Custos indirectos: 3.00 %
- IVA: 23.00 %

## H Remates e trabalhos auxiliares

### HR Remates de fachada

#### HRP De betão polímero

**HRP080** m Revestimento de testa de laje, de betão polímero.
Revestimento de remate de laje com peças rectas de betão polímero de superfície polida, cor a escolher, de 210x35 mm, fixadas ao betão com ancoragem química composta por resina e varão roscado de aço galvanizado qualidade 5.8, segundo EN ISO 898-1, de 8 mm de diâmetro; e vedação das juntas entre peças e, se for o caso, das uniões com os muros com massa de poliuretano, com aplicação prévia do primário.
Critérios considerados na determinação do preço da unidade de obra: O preço não inclui a preparação da superfície suporte.
Inclui: Marcação da disposição das peças. Corte das peças. Realização de um molde com a posição das ancoragens. Aparafusamento dos varões roscados nos casquilhos previstos na face inferior do revestimento da testa de laje. Enchimento dos furos com resina. Colocação, aprumo, nivelamento e alinhamento. Vedação de juntas e limpeza.
Critério de medição de projecto: Comprimento medido pelo seu maior desenvolvimento linear, segundo documentação gráfica de Projecto.
Critério de medição de obra: Medir-se-á, pelo seu maior desenvolvimento linear, o comprimento realmente executado segundo especificações de Projecto, incluindo o comprimento que se poderá perder em meias esquadrias.

| Código | Un | Descrição | Rendimento | Preço | Importância |
|---|---|---|---|---|---|
| mt20zhp020md | m | Remate de laje com peças rectas de betão polímero de superfície polida, cor a escolher, de 210x35 mm, com casquilhos de aço inoxidável na sua face oculta, para aparafusar os varões roscados, fornecida em peças de até 1,3 m de comprimento. (material) | 1.050 | 17.76 | 18.65 |
| mt26aaq015a | Ud | Ancoragem química composta por resina e varão roscado de aço galvanizado qualidade 5.8, segundo EN ISO 898-1, de 8 mm de diâmetro. (material) | 4.000 | 2.90 | 11.60 |
| mt20wwa025 | m | Perfil de espuma de polietileno, de 6 mm de diâmetro, para enchimento de juntas. (material) | 2.100 | 0.39 | 0.82 |
| mt20wwa035 | Ud | Cartucho de 250 cm³ de primário para massas. (material) | 0.051 | 5.35 | 0.27 |
| mt20wwa030 | Ud | Cartucho de 310 cm³ de massa de poliuretano impermeável. (material) | 0.101 | 7.32 | 0.74 |
| mq06hor010 | h | Betoneira eléctrica com uma capacidade de amassadura de 160 l. (equipamento) | 0.005 | 3.45 | 0.02 |
| op00amo010 |  | Rebarbadora. | 1.000 | 0.00 | 0.00 |
| mo020 | h | Oficial de 1ª construção. (mão de obra) | 0.190 | 22.68 | 4.31 |
| mo113 | h | Operário não qualificado construção. (mão de obra) | 0.270 | 21.45 | 5.79 |
| % | % | Custos directos complementares | 2 % | 42.20 | 0.84 |
|  |  | Custos directos |  |  | 43.04 |
