# Selagem de negativo para passagem dos tensores da cofragem, em muro de betão, com espuma de poliuretano

- Propriedade do ficheiro: CYPE INGENIEROS, S.A.
- Formato: FIEBDC-3/2002
- Moeda: EUR
- Custos indirectos: 3.00 %
- IVA: 23.00 %

## H Remates e trabalhos auxiliares

### HS Vedações

#### HSO Aberturas em muros

**HSO005** Ud Selagem de negativo para passagem dos tensores da cofragem, em muro de betão, com espuma de poliuretano.
Selagem de negativo de entre 20 e 25 mm de diâmetro interior para passagem dos tensores da cofragem, em muro de betão, com espuma de poliuretano monocomponente, aplicada com cânula.
Inclui: Limpeza e preparação da superfície. Aplicação do material de enchimento.
Critério de medição de projecto: Número de unidades previstas, segundo documentação gráfica de Projecto.
Critério de medição de obra: Medir-se-á o número de unidades realmente executadas segundo especificações de Projecto.

| Código | Un | Descrição | Rendimento | Preço | Importância |
|---|---|---|---|---|---|
| mt13blw110b | Ud | Aerossol de 750 cm³ de espuma de poliuretano, de 22,5 kg/m³ de densidade, 140% de expansão, 18 N/cm² de resistência à tracção e 20 N/cm² de resistência à flexão, condutibilidade térmica 0,04 W/(m°C), estável de -40°C a 100°C; para aplicar com cânula; segundo EN 13165. (material) | 0.042 | 7.20 | 0.30 |
| mo113 | h | Operário não qualificado construção. (mão de obra) | 0.005 | 23.29 | 0.12 |
| % | % | Custos directos complementares | 2 % | 0.42 | 0.01 |
|  |  | Custos directos |  |  | 0.43 |
