# Cabo bus de comunicações

- Propriedade do ficheiro: CYPE INGENIEROS, S.A.
- Formato: FIEBDC-3/2002
- Moeda: EUR
- Custos indirectos: 3.00 %
- IVA: 23.00 %

## I Instalações

### IB Sistemas de climatização

#### IBY Sistema VRV (Daikin)

**IBY505** m Cabo bus de comunicações.
Cabo bus de comunicações, de manga sem blindar, de 2 fios, de 1 mm² de secção por fio, sem polaridade.
Critérios considerados na determinação do preço da unidade de obra: O preço não inclui a canalização.
Inclui: Colocação do cabo. Ligação.
Critério de medição de projecto: Comprimento medido segundo documentação gráfica de Projecto.
Critério de medição de obra: Medir-se-á o comprimento realmente executado segundo especificações de Projecto.

| Código | Un | Descrição | Rendimento | Preço | Importância |
|---|---|---|---|---|---|
| mt42dai750a | m | Cabo bus de comunicações, de manga sem blindar, de 2 fios, de 1 mm² de secção por fio, sem polaridade. (material) | 1.000 | 7.00 | 7.00 |
| mo005 | h | Oficial de 1ª instalador de ar condicionado. (mão de obra) | 0.050 | 25.32 | 1.27 |
| mo104 | h | Ajudante de instalador de ar condicionado. (mão de obra) | 0.050 | 23.99 | 1.20 |
| % | % | Custos directos complementares | 2 % | 9.47 | 0.19 |
|  |  | Custos directos |  |  | 9.66 |
