# Termostato de zona, modelo Tacto AZATACTOZCSB "AIRZONE"

- Propriedade do ficheiro: CYPE INGENIEROS, S.A.
- Formato: FIEBDC-3/2002
- Moeda: EUR
- Custos indirectos: 3.00 %
- IVA: 23.00 %

## I Instalações

### IB Sistemas de climatização

#### IBZ Sistema Airzone

**IBZ005** Ud Termostato de zona, modelo Tacto AZATACTOZCSB "AIRZONE".
Fornecimento e montagem de termostato de zona, modelo Tacto AZATACTOZCSB "AIRZONE", comunicação por cabo, com ecrã táctil LCD monocromo retroiluminado para controlo da temperatura de zona através de sonda NTC-48K, alimentação através de bus de expansão do sistema, montagem em superfície, cor branca, com as seguintes funcionalidades: ON/OFF de zona, estabelecimento de temperatura regulada em intervalos de 0,5°C/1°F, estabelecimento do modo (paragem, ventilação, frio e calor), modo ECO-Sleep, programações horárias das temperaturas de zona e de modo, acesso remoto a outras zonas do sistema e comunicação bidireccional entre os termostatos e a central do sistema. Inclusive acessórios de montagem e elementos de fixação. Totalmente montado, ligado e testado.
Inclui: Colocação, fixação e ligação.
Critério de medição de projecto: Número de unidades previstas, segundo documentação gráfica de Projecto.
Critério de medição de obra: Medir-se-á o número de unidades realmente executadas segundo especificações de Projecto.

| Código | Un | Descrição | Rendimento | Preço | Importância |
|---|---|---|---|---|---|
| mt42air700ee | Ud | Termostato de zona, modelo Tacto AZATACTOZCSB "AIRZONE", comunicação por cabo, com ecrã táctil LCD monocromo retroiluminado para controlo da temperatura de zona através de sonda NTC-48K, alimentação através de bus de expansão do sistema, montagem em superfície, cor branca, com as seguintes funcionalidades: ON/OFF de zona, estabelecimento de temperatura regulada em intervalos de 0,5°C/1°F, estabelecimento do modo (paragem, ventilação, frio e calor), modo ECO-Sleep, programações horárias das temperaturas de zona e de modo, acesso remoto a outras zonas do sistema e comunicação bidireccional entre os termostatos e a central do sistema. (material) | 1.000 | 87.65 | 87.65 |
| mo005 | h | Oficial de 1ª instalador de ar condicionado. (mão de obra) | 0.100 | 17.41 | 1.74 |
| mo104 | h | Ajudante de instalador de ar condicionado. (mão de obra) | 0.080 | 16.42 | 1.31 |
| % | % | Custos directos complementares | 2 % | 90.70 | 1.81 |
|  |  | Custos directos |  |  | 92.51 |
