# Sistema de captação solar térmica para instalação individual, sobre cobertura inclinada

- Propriedade do ficheiro: CYPE INGENIEROS, S.A.
- Formato: FIEBDC-3/2002
- Moeda: EUR
- Custos indirectos: 3.00 %
- IVA: 23.00 %

## I Instalações

### IC Aquecimento, arrefecimento, climatização e A.Q.S.

#### ICB Captação solar

**ICB006** Ud Sistema de captação solar térmica para instalação individual, sobre cobertura inclinada.
Colector solar térmico completo, dividido, para instalação individual, para colocação sobre cobertura inclinada, formado por: dois painéis de 2320x1930x90 mm em conjunto, superfície útil total 4,04 m², rendimento óptico 0,819 e coeficiente de perdas primário 4,227 W/m²K, segundo NP EN 12975-2; superfície absorvente e condutas de cobre; cobertura protectora de vidro de 4 mm de espessura; depósito de 300 l, com uma serpentina; grupo de bombagem individual com vaso de expansão de 18 l e vaso pre-expansão; central solar térmica programável; kit de montagem para dois painéis sobre cobertura inclinada; duplo tê sonda-purgador e purgador automático de ar. Inclusive liquido de enchimento para colector solar térmico. Totalmente montado, ligado e testado.
Inclui: Marcação do conjunto. Colocação da estrutura suporte. Colocação e fixação dos painéis sobre a estrutura suporte. Colocação do sistema de acumulação solar. Ligação com a rede de abastecimento de água. Enchimento do circuito.
Critério de medição de projecto: Número de unidades previstas, segundo documentação gráfica de Projecto.
Critério de medição de obra: Medir-se-á o número de unidades realmente executadas segundo especificações de Projecto.

| Código | Un | Descrição | Rendimento | Preço | Importância |
|---|---|---|---|---|---|
| mt38csg010fn | Ud | Colector solar térmico completo, dividido, para instalação individual, para colocação sobre cobertura inclinada, formado por: dois painéis de 2320x1930x90 mm em conjunto, superfície útil total 4,04 m², rendimento óptico 0,819 e coeficiente de perdas primário 4,227 W/m²K, segundo NP EN 12975-2; superfície absorvente e condutas de cobre; cobertura protectora de vidro de 4 mm de espessura; depósito de 300 l, com uma serpentina; grupo de bombagem individual com vaso de expansão de 18 l e vaso pre-expansão; central solar térmica programável; kit de montagem para dois painéis sobre cobertura inclinada; duplo tê sonda-purgador e purgador automático de ar. (material) | 1.000 | 2759.64 | 2759.64 |
| mt38csg011d | Ud | Fixações para colector solar térmico de dois painéis, sobre telha. (material) | 1.000 | 99.45 | 99.45 |
| mt38csg100 | l | Solução água-glicol para enchimento de colector solar térmico, para uma temperatura de trabalho de -28°C a +200°C. (material) | 2.720 | 4.00 | 10.88 |
| mo009 | h | Oficial de 1ª instalador de colectores solares. (mão de obra) | 4.500 | 23.31 | 104.90 |
| mo108 | h | Ajudante de instalador de colectores solares. (mão de obra) | 4.500 | 22.09 | 99.41 |
| % | % | Custos directos complementares | 2 % | 3074.28 | 61.49 |
|  |  | Custos directos |  |  | 3135.77 |
