# Colector solar térmico para instalação colectiva, integrado em cobertura inclinada

- Propriedade do ficheiro: CYPE INGENIEROS, S.A.
- Formato: FIEBDC-3/2002
- Moeda: EUR
- Custos indirectos: 3.00 %
- IVA: 23.00 %

## I Instalações

### IC Aquecimento, arrefecimento, climatização e A.Q.S.

#### ICB Captação solar

**ICB012** Ud Colector solar térmico para instalação colectiva, integrado em cobertura inclinada.
Colector solar térmico formado por bateria de 2 módulos, composto cada um deles de um colector solar térmico plano, com painel de montagem vertical de 1143x2043x80 mm, superfície útil 2,14 m², rendimento óptico 0,78, coeficiente de perdas primário 3,473 W/m²K e coeficiente de perdas secundário 0,017 W/m²K², segundo NP EN 12975-2, composto de aro autoportante e tampa posterior de alumínio, isolamento térmico de lã de vidro, painel de vidro de 4 mm de espessura, absorvedor de cobre com recobrimento Sunselect, tubagem em forma de meandro e uniões, com aros de estanquidade. Inclusive acessórios de montagem e fixação, conjunto de ligações hidráulicas entre colectores solares térmicos, liquido de enchimento para colector solar térmico, válvula de segurança, purgador, válvulas de corte e demais acessórios. Totalmente montado, ligado e testado.
Inclui: Marcação do conjunto. Colocação da estrutura suporte. Colocação e fixação dos painéis sobre a estrutura suporte. Ligação com a rede de abastecimento de água. Enchimento do circuito.
Critério de medição de projecto: Número de unidades previstas, segundo documentação gráfica de Projecto.
Critério de medição de obra: Medir-se-á o número de unidades realmente executadas segundo especificações de Projecto.

| Código | Un | Descrição | Rendimento | Preço | Importância |
|---|---|---|---|---|---|
| mt38the005a | Ud | Colector solar térmico plano, com painel de montagem vertical de 1143x2043x80 mm, superfície útil 2,14 m², rendimento óptico 0,78, coeficiente de perdas primário 3,473 W/m²K e coeficiente de perdas secundário 0,017 W/m²K², segundo NP EN 12975-2, composto de aro autoportante e tampa posterior de alumínio, isolamento térmico de lã de vidro, painel de vidro de 4 mm de espessura, absorvedor de cobre com recobrimento Sunselect, tubagem em forma de meandro e uniões. (material) | 2.000 | 681.53 | 1363.06 |
| mt38the050a | Ud | Jogo de bandejas e chapas de cobertura, básico, para dois colectores solares térmicos. (material) | 1.000 | 535.28 | 535.28 |
| mt38the040a | Ud | Ligação recta para colectores solares térmicos com ligações laterais, com isolamento térmico. (material) | 2.000 | 12.68 | 25.36 |
| mt38the500a | Ud | Purgador manual de ar com corpo de latão, com rosca de 3/8" de diâmetro, para uma temperatura máxima de 160°C. (material) | 1.000 | 21.45 | 21.45 |
| mt38csg110 | Ud | Válvula de segurança especial para aplicações de energia solar térmica, para uma temperatura máxima de 130°C. (material) | 1.000 | 38.80 | 38.80 |
| mt38the150a | Ud | Bidão de 10 l de solução água-glicol para enchimento de colector solar térmico. (material) | 0.370 | 39.00 | 14.43 |
| mt37sve010d | Ud | Válvula de esfera de latão niquelado para enroscar de 1". (material) | 2.000 | 12.15 | 24.30 |
| mo009 | h | Oficial de 1ª instalador de colectores solares. (mão de obra) | 5.000 | 23.31 | 116.55 |
| mo108 | h | Ajudante de instalador de colectores solares. (mão de obra) | 5.000 | 22.09 | 110.45 |
| % | % | Custos directos complementares | 2 % | 2249.68 | 44.99 |
|  |  | Custos directos |  |  | 2294.67 |
