# Caldeira a gasóleo, doméstica, convencional, de pé, para aquecimento e A.Q.S

- Propriedade do ficheiro: CYPE INGENIEROS, S.A.
- Formato: FIEBDC-3/2002
- Moeda: EUR
- Custos indirectos: 3.00 %
- IVA: 23.00 %

## I Instalações

### IC Aquecimento, arrefecimento, climatização e A.Q.S.

#### ICC Caldeiras a gasóleo

**ICC017** Ud Caldeira a gasóleo, doméstica, convencional, de pé, para aquecimento e A.Q.S.
Caldeira de pé a gasóleo, para aquecimento e A.Q.S. acumulada com depósito integrado, câmara de combustão estanque, potência escalonável de 20 a 25 kW, dimensões 295x535x1451 mm, vaso de expansão de 18 litros e depósito de aço inoxidável de 78 litros, acendimento electrónico e segurança do queimador por fotocélula, sem chama piloto, equipamento formado por: corpo de caldeira de chapa de aço especial anticorrosão, painel de controlo e comando, queimador com pré-aquecedor, bomba de circulação com três velocidades, válvula de segurança, sem incluir a conduta para evacuação dos produtos da combustão. Totalmente montada, ligada e testada.
Inclui: Marcação. Disposição dos elementos. Montagem da caldeira e dos seus acessórios. Ligação com as redes de abastecimento de água, de gasóleo, de saneamento e eléctrica, e com a conduta de evacuação dos produtos de combustão. Colocação em funcionamento.
Critério de medição de projecto: Número de unidades previstas, segundo documentação gráfica de Projecto.
Critério de medição de obra: Medir-se-á o número de unidades realmente executadas segundo especificações de Projecto.

| Código | Un | Descrição | Rendimento | Preço | Importância |
|---|---|---|---|---|---|
| mt38cqj012a | Ud | Caldeira de pé a gasóleo, para aquecimento e A.Q.S. acumulada com depósito integrado, câmara de combustão estanque, potência escalonável de 20 a 25 kW, dimensões 295x535x1451 mm, vaso de expansão de 18 litros e depósito de aço inoxidável de 78 litros, acendimento electrónico e segurança do queimador por fotocélula, sem chama piloto, equipamento formado por: corpo de caldeira de chapa de aço especial anticorrosão, painel de controlo e comando, queimador com pré-aquecedor, bomba de circulação com três velocidades, válvula de segurança. (material) | 1.000 | 2580.20 | 2580.20 |
| mt38www012 | Ud | Material auxiliar para instalações de aquecimento e A.Q.S. (material) | 1.000 | 2.10 | 2.10 |
| mo004 | h | Oficial de 1ª instalador de aquecimento. (mão de obra) | 7.000 | 23.31 | 163.17 |
| mo103 | h | Ajudante de instalador de aquecimento. (mão de obra) | 7.000 | 22.09 | 154.63 |
| % | % | Custos directos complementares | 2 % | 2900.10 | 58.00 |
|  |  | Custos directos |  |  | 2958.10 |
