# Caldeira a gasóleo, doméstica, de baixa temperatura, de pé, para aquecimento

- Propriedade do ficheiro: CYPE INGENIEROS, S.A.
- Formato: FIEBDC-3/2002
- Moeda: EUR
- Custos indirectos: 3.00 %
- IVA: 23.00 %

## I Instalações

### IC Aquecimento, arrefecimento, climatização e A.Q.S.

#### ICC Caldeiras a gasóleo

**ICC115** Ud Caldeira a gasóleo, doméstica, de baixa temperatura, de pé, para aquecimento.
Caldeira de pé, de baixa temperatura, com corpo de ferro fundido cinzento GL 180 para queimador pressurizado para gasóleo, potência de aquecimento 21 kW, peso 175 kg, dimensões 773x600x601 mm, número de elementos 3, conteúdo de água 33 l, pressão máxima de trabalho 4 bar, queimador de gasóleo de chama azul de 23 kW de potência, quadro de regulação, de 154x366x327 mm, com cronotermostato modulante com sonda de temperatura exterior, kit de ligação de caldeira a gasóleo a colector ou grupo de bombagem, kit de segurança para caldeira a gasóleo, kit de ligação de caldeira a gasóleo a vaso de expansão, sem incluir a conduta para evacuação dos produtos da combustão. Totalmente montada, ligada e testada.
Inclui: Marcação. Disposição dos elementos. Montagem da caldeira e dos seus acessórios. Ligação com as redes de abastecimento de água, de gasóleo, de saneamento e eléctrica, e com a conduta de evacuação dos produtos de combustão. Colocação em funcionamento.
Critério de medição de projecto: Número de unidades previstas, segundo documentação gráfica de Projecto.
Critério de medição de obra: Medir-se-á o número de unidades realmente executadas segundo especificações de Projecto.

| Código | Un | Descrição | Rendimento | Preço | Importância |
|---|---|---|---|---|---|
| mt38cqj100a | Ud | Caldeira de pé, de baixa temperatura, com corpo de ferro fundido cinzento GL 180 para queimador pressurizado para gasóleo, potência de aquecimento 21 kW, peso 175 kg, dimensões 773x600x601 mm, número de elementos 3, conteúdo de água 33 l, pressão máxima de trabalho 4 bar. (material) | 1.000 | 1394.25 | 1394.25 |
| mt38cqj101a | Ud | Quadro de regulação, de 154x366x327 mm, com cronotermostato modulante com sonda de temperatura exterior. (material) | 1.000 | 487.50 | 487.50 |
| mt38cqj102a | Ud | Queimador de gasóleo de chama azul de 23 kW de potência, para caldeiras de 20 a 25 kW de potência. (material) | 1.000 | 853.13 | 853.13 |
| mt38cqj520a | Ud | Kit de segurança para caldeira a gasóleo, composto por manómetro, válvula de segurança e purgador de ar. (material) | 1.000 | 108.23 | 108.23 |
| mt38cqj530a | Ud | Kit de ligação de caldeira a gasóleo a vaso de expansão, com válvula de enchimento e vazamento. (material) | 1.000 | 108.23 | 108.23 |
| mt38www010 | Ud | Material auxiliar para instalações de aquecimento. (material) | 1.000 | 1.68 | 1.68 |
| mo004 | h | Oficial de 1ª instalador de aquecimento. (mão de obra) | 1.806 | 23.31 | 42.10 |
| mo103 | h | Ajudante de instalador de aquecimento. (mão de obra) | 1.806 | 22.09 | 39.89 |
| % | % | Custos directos complementares | 2 % | 3035.01 | 60.70 |
|  |  | Custos directos |  |  | 3095.71 |
