# Fan-coil de cassete, sistema de dois tubos

- Propriedade do ficheiro: CYPE INGENIEROS, S.A.
- Formato: FIEBDC-3/2002
- Moeda: EUR
- Custos indirectos: 3.00 %
- IVA: 23.00 %

## I Instalações

### IC Aquecimento, arrefecimento, climatização e A.Q.S.

#### ICF Unidades não autónomas de climatização

**ICF050** Ud Fan-coil de cassete, sistema de dois tubos.
Fan-coil de cassete, sistema de dois tubos, de 570x570x295 mm, potência frigorífica total nominal de 2,03 kW (temperatura húmida de entrada do ar: 19°C; temperatura de entrada da água: 7°C, salto térmico: 5°C), potência calorífica nominal de 2,69 kW (temperatura de entrada do ar: 20°C; temperatura de entrada da água: 50°C), de 3 velocidades, caudal de água nominal de 0,418 m³/h, caudal de ar nominal de 360 m³/h e potência sonora nominal de 38 dBA, com válvula de três vias com bypass (4 vias), com accionador. Inclusive elementos para suspensão ao tecto. Totalmente montado, ligado e colocado em funcionamento pela empresa instaladora para a verificação do seu correcto funcionamento.
Inclui: Implantação da unidade. Colocação e fixação da unidade. Ligação com as redes de abastecimento de água, eléctrica e de recolha de condensados. Colocação em funcionamento.
Critério de medição de projecto: Número de unidades previstas, segundo documentação gráfica de Projecto.
Critério de medição de obra: Medir-se-á o número de unidades realmente executadas segundo especificações de Projecto.

| Código | Un | Descrição | Rendimento | Preço | Importância |
|---|---|---|---|---|---|
| mt42ftc300ab | Ud | Fan-coil de cassete, sistema de dois tubos, de 570x570x295 mm, potência frigorífica total nominal de 2,03 kW (temperatura húmida de entrada do ar: 19°C; temperatura de entrada da água: 7°C, salto térmico: 5°C), potência calorífica nominal de 2,69 kW (temperatura de entrada do ar: 20°C; temperatura de entrada da água: 50°C), de 3 velocidades, caudal de água nominal de 0,418 m³/h, caudal de ar nominal de 360 m³/h e potência sonora nominal de 38 dBA. (material) | 1.000 | 921.73 | 921.73 |
| mt42vsi010eh | Ud | Válvula de três vias com bypass (4 vias), com accionador; inclusive ligações e montagem. (material) | 1.000 | 112.00 | 112.00 |
| mt37sve010b | Ud | Válvula de esfera de latão niquelado para enroscar de 1/2". (material) | 2.000 | 4.95 | 9.90 |
| mt42www090 | Ud | Kit de suportes para suspensão ao tecto, formado por quatro varões roscados de aço galvanizado, com as correspondentes buchas, porcas e anilhas. (material) | 1.000 | 22.00 | 22.00 |
| mo005 | h | Oficial de 1ª instalador de ar condicionado. (mão de obra) | 3.500 | 23.31 | 81.59 |
| mo104 | h | Ajudante de instalador de ar condicionado. (mão de obra) | 3.500 | 22.09 | 77.32 |
| % | % | Custos directos complementares | 2 % | 1224.54 | 24.49 |
|  |  | Custos directos |  |  | 1249.03 |
