# Caldeira a gás, doméstica, de condensação, mural, para aquecimento e A.Q.S

- Propriedade do ficheiro: CYPE INGENIEROS, S.A.
- Formato: FIEBDC-3/2002
- Moeda: EUR
- Custos indirectos: 3.00 %
- IVA: 23.00 %

## I Instalações

### IC Aquecimento, arrefecimento, climatização e A.Q.S.

#### ICG Caldeiras a gás

**ICG232** Ud Caldeira a gás, doméstica, de condensação, mural, para aquecimento e A.Q.S.
Caldeira mural de condensação a gás N, para aquecimento e A.Q.S. instantânea com microacumulação, câmara de combustão estanque, potência nominal 24 kW, potência de aquecimento 25 kW, potência de A.Q.S. 25 kW, rendimento em aquecimento 94%, rendimento em A.Q.S. 85%, eficiência energética classe A em aquecimento, eficiência energética classe A em A.Q.S., perfil de consumo XL, caudal específico de A.Q.S. segundo NP EN 625 de 13,8 l/min, potência sonora 50 dBA, dimensões 710x400x330 mm, peso 35 kg, acendimento electrónico e segurança por ionização, sem chama piloto, com electrónica Bosch Heatronic 4, painel de comando com display digital com ícones informativos e mensagens de texto, vaso de expansão de 6 litros, kit standard de evacuação de fumos e modelo de montagem. Totalmente montada, ligada e testada.
Inclui: Marcação. Disposição dos elementos. Montagem da caldeira e dos seus acessórios. Ligação com as redes de abastecimento de água, de gás, de saneamento e eléctrica, e com a conduta de evacuação dos produtos de combustão. Colocação em funcionamento.
Critério de medição de projecto: Número de unidades previstas, segundo documentação gráfica de Projecto.
Critério de medição de obra: Medir-se-á o número de unidades realmente executadas segundo especificações de Projecto.

| Código | Un | Descrição | Rendimento | Preço | Importância |
|---|---|---|---|---|---|
| mt38cmj013a | Ud | Caldeira mural de condensação a gás N, para aquecimento e A.Q.S. instantânea com microacumulação, câmara de combustão estanque, potência nominal 24 kW, potência de aquecimento 25 kW, potência de A.Q.S. 25 kW, rendimento em aquecimento 94%, rendimento em A.Q.S. 85%, eficiência energética classe A em aquecimento, eficiência energética classe A em A.Q.S., perfil de consumo XL, caudal específico de A.Q.S. segundo NP EN 625 de 13,8 l/min, potência sonora 50 dBA, dimensões 710x400x330 mm, peso 35 kg, acendimento electrónico e segurança por ionização, sem chama piloto, com electrónica Bosch Heatronic 4, painel de comando com display digital com ícones informativos e mensagens de texto, vaso de expansão de 6 litros, kit standard de evacuação de fumos e modelo de montagem. (material) | 1.000 | 1716.90 | 1716.90 |
| mt38www012 | Ud | Material auxiliar para instalações de aquecimento e A.Q.S. (material) | 1.000 | 2.10 | 2.10 |
| mo004 | h | Oficial de 1ª instalador de aquecimento. (mão de obra) | 3.000 | 23.31 | 69.93 |
| mo103 | h | Ajudante de instalador de aquecimento. (mão de obra) | 3.000 | 22.09 | 66.27 |
| % | % | Custos directos complementares | 2 % | 1855.20 | 37.10 |
|  |  | Custos directos |  |  | 1892.30 |
