# Chaminé colectiva concêntrica de parede dupla

- Propriedade do ficheiro: CYPE INGENIEROS, S.A.
- Formato: FIEBDC-3/2002
- Moeda: EUR
- Custos indirectos: 3.00 %
- IVA: 23.00 %

## I Instalações

### IC Aquecimento, arrefecimento, climatização e A.Q.S.

#### ICO Sistemas de evacuação dos produtos da combustão

**ICO220** m Chaminé colectiva concêntrica de parede dupla.
Chaminé colectiva modular concêntrica, metálica, formada por tubo de parede dupla, de 125/210 mm de diâmetro, composto por parede interior de aço inoxidável AISI 316L e parede exterior de aço galvanizado, temperatura máxima de 450°C, pressão de trabalho até 40 Pa, instalada no interior do edifício, para evacuação dos produtos da combustão e admissão de ar comburente, com tiragem natural, das caldeiras murais de condensação, a gás. Inclusive acessórios, peças especiais, módulos finais e material auxiliar para montagem e fixação.
Critérios considerados na determinação do preço da unidade de obra: O preço não inclui a conduta de ligação entre a caldeira e a chaminé colectiva.
Inclui: Marcação. Colocação de tubos, acessórios, peças especiais e módulos finais. Fixação do material auxiliar para montagem e fixação à obra. Montagem. Ligação e verificação do seu correcto funcionamento.
Critério de medição de projecto: Comprimento medido desde o arranque da chaminé até a parte superior do módulo final, segundo documentação gráfica de Projecto.
Critério de medição de obra: Medir-se-á, desde o arranque da chaminé até a parte superior do módulo final, o comprimento realmente executado segundo especificações de Projecto.

| Código | Un | Descrição | Rendimento | Preço | Importância |
|---|---|---|---|---|---|
| mt20din256a | Ud | Material auxiliar para montagem e fixação dos tubos de parede dupla, de 125/210 mm de diâmetro. (material) | 1.000 | 7.06 | 7.06 |
| mt20din255am | m | Tubo de parede dupla, de 125/210 mm de diâmetro, composto por parede interior de aço inoxidável AISI 316L e parede exterior de aço galvanizado, temperatura máxima de 450°C, pressão de trabalho até 40 Pa, segundo NP EN 1856-1, com o preço incrementado em 60% relativamente a acessórios, peças especiais e módulos finais. (material) | 1.000 | 188.37 | 188.37 |
| mo004 | h | Oficial de 1ª instalador de aquecimento. (mão de obra) | 0.390 | 23.31 | 9.09 |
| mo103 | h | Ajudante de instalador de aquecimento. (mão de obra) | 0.390 | 22.09 | 8.62 |
| % | % | Custos directos complementares | 2 % | 213.14 | 4.26 |
|  |  | Custos directos |  |  | 217.40 |
