# Difusor para conduta rígida de descarga para climatizador evaporativo

- Propriedade do ficheiro: CYPE INGENIEROS, S.A.
- Formato: FIEBDC-3/2002
- Moeda: EUR
- Custos indirectos: 3.00 %
- IVA: 23.00 %

## I Instalações

### IC Aquecimento, arrefecimento, climatização e A.Q.S.

#### ICP Bioclimatização

**ICP040** Ud Difusor para conduta rígida de descarga para climatizador evaporativo.
Difusor de chapa de aço galvanizado para ligação à conduta de descarga, de 550x550 mm, para climatizador evaporativo, de 6 faces, com uma grelha de 300x500 mm em cada face. Inclusive acessórios de montagem e elementos de fixação. Totalmente montado.
Inclui: Fixação do difusor à conduta.
Critério de medição de projecto: Número de unidades previstas, segundo documentação gráfica de Projecto.
Critério de medição de obra: Medir-se-á o número de unidades realmente executadas segundo especificações de Projecto.

| Código | Un | Descrição | Rendimento | Preço | Importância |
|---|---|---|---|---|---|
| mt42ter060d | Ud | Difusor de chapa de aço galvanizado para ligação à conduta de descarga, de 550x550 mm, para climatizador evaporativo, de 6 faces, com uma grelha de 300x500 mm em cada face. (material) | 1.000 | 353.93 | 353.93 |
| mo005 | h | Oficial de 1ª instalador de ar condicionado. (mão de obra) | 0.350 | 23.31 | 8.16 |
| mo104 | h | Ajudante de instalador de ar condicionado. (mão de obra) | 0.350 | 22.09 | 7.73 |
| % | % | Custos directos complementares | 2 % | 369.82 | 7.40 |
|  |  | Custos directos |  |  | 377.22 |
