# Caldeira para a combustão de pellets

- Propriedade do ficheiro: CYPE INGENIEROS, S.A.
- Formato: FIEBDC-3/2002
- Moeda: EUR
- Custos indirectos: 0.03 %
- IVA: 23.00 %

## I Instalações

### IC Aquecimento, climatização e A.Q.S.

#### ICQ Caldeiras de biomassa

**ICQ015** Ud Caldeira para a combustão de pellets, potência nominal de 7,3 a 25,0 kW, modelo Firematic 20 BioControl "HERZ", com, sistema de elevação da temperatura de retorno acima de 55°C, composto por válvula reguladora e bomba de circulação modelo RS 25/6, regulador de tiragem de 150 mm de diâmetro, limitador térmico de segurança.
Fornecimento e instalação de caldeira para a combustão de pellets, potência nominal de 7,3 a 25,0 kW, modelo Firematic 20 BioControl "HERZ", com corpo de aço soldado e ensaiado à pressão, de 1490x600x960 mm, isolamento interior, câmara de combustão com sistema automático de limpeza do queimador através de prateleira basculante, depósito, com permutador, de calor de tubos verticais com mecanismo de limpeza automática, sistema de recolha e extracção de cinzas do módulo de combustão e depósito de cinzas extraível, controlo da combustão através de sonda Lambda integrada, sistema de comando integrado BioControl 3000, para o controlo de 2 circuitos de aquecimento adicionais com bomba e válvula misturadora, acumulador de A.Q.S. e depósito de inércia, com, sistema de elevação da temperatura de retorno acima de 55°C, composto por válvula reguladora e bomba de circulação modelo RS 25/6, regulador de tiragem de 150 mm de diâmetro, limitador térmico de segurança, sem incluir a conduta para evacuação dos produtos da combustão que liga a caldeira com a chaminé. Totalmente montada, ligada e colocada em funcionamento pela empresa instaladora para a verificação do seu correcto funcionamento.
Inclui: Marcação. Disposição dos elementos. Montagem da caldeira e dos seus acessórios. Ligação com as redes de abastecimento de água, de saneamento e eléctrica, e com a conduta de evacuação dos produtos de combustão. Colocação em funcionamento.
Critério de medição de projecto: Número de unidades previstas, segundo documentação gráfica de Projecto.
Critério de medição de obra: Medir-se-á o número de unidades realmente executadas segundo especificações de Projecto.

| Código | Un | Descrição | Rendimento | Preço | Importância |
|---|---|---|---|---|---|
| mt38cbh013Ce | Ud | Caldeira para a combustão de pellets, potência nominal de 7,3 a 25,0 kW, modelo Firematic 20 BioControl "HERZ", com corpo de aço soldado e ensaiado à pressão, de 1490x600x960 mm, isolamento interior, câmara de combustão com sistema automático de limpeza do queimador através de prateleira basculante, depósito, com permutador, de calor de tubos verticais com mecanismo de limpeza automática, sistema de recolha e extracção de cinzas do módulo de combustão e depósito de cinzas extraível, controlo da combustão através de sonda Lambda integrada, sistema de comando integrado BioControl 3000, para o controlo de 2 circuitos de aquecimento adicionais com bomba e válvula misturadora, acumulador de A.Q.S. e depósito de inércia. (material) | 1.000 | 14031.69 | 14031.69 |
| mt38cbh097b | Ud | Limitador térmico de segurança, para caldeira "HERZ". (material) | 1.000 | 84.46 | 84.46 |
| mt38cbh085l | Ud | Sistema de elevação da temperatura de retorno acima de 55°C, composto por válvula reguladora e bomba de circulação modelo RS 25/6, para evitar condensações e deposições de fuligem no interior da caldeira, "HERZ". (material) | 1.000 | 387.28 | 387.28 |
| mt38cbh096d | Ud | Regulador de tiragem de 150 mm de diâmetro, para caldeira "HERZ". (material) | 1.000 | 324.45 | 324.45 |
| mt38cbh100k | Ud | Arranque e formação no manuseamento de caldeira de biomassa Firematic BioControl "HERZ". (material) | 1.000 | 360.50 | 360.50 |
| mo003 | h | Oficial de 1ª instalador de aquecimento. (mão de obra) | 6.000 | 17.41 | 104.46 |
| mo096 | h | Ajudante de instalador de aquecimento. (mão de obra) | 6.000 | 16.42 | 98.52 |
| % | % | Custos directos complementares | 2 % | 15391.36 | 307.83 |
|  |  | Custos directos |  |  | 15699.19 |
