# Caldeira para a combustão de estilhas e pellets

- Propriedade do ficheiro: CYPE INGENIEROS, S.A.
- Formato: FIEBDC-3/2002
- Moeda: EUR
- Custos indirectos: 0.03 %
- IVA: 23.00 %

## I Instalações

### IC Aquecimento, climatização e A.Q.S.

#### ICQ Caldeiras de biomassa

**ICQ015** Ud Caldeira para a combustão de estilhas e pellets, potência nominal de 300 a 800 kW, modelo Biofire 800 BioControl "HERZ", com sistema de depuração de gases procedentes da combustão, com isolamento incorporado, sistema de elevação da temperatura de retorno acima de 55°C, composto por válvula reguladora e bomba de circulação modelo.
Fornecimento e instalação de caldeira para a combustão de estilhas e pellets, potência nominal de 300 a 800 kW, modelo Biofire 800 BioControl "HERZ", com corpo de aço soldado e ensaiado à pressão, de 1977x1735x4735 mm, isolamento interior, duplo alimentador de entrada motorizado, câmara de combustão com sistema automático de limpeza do queimador através de prato vibratório, depósito, com permutador, de calor de tubos verticais com mecanismo de limpeza automática, sistema de recolha e extracção de cinzas do módulo de combustão, sistema de grelha móvel com limpeza automática, sistema motorizado com fita de recolha automática e depósito, controlo da combustão através de sonda Lambda integrada, pressão máxima de trabalho 6 bar, sistema de comando integrado BioControl 3000, para o controlo do acumulador de A.Q.S. e do depósito de inércia, com sistema de depuração de gases procedentes da combustão, com isolamento incorporado, sistema de elevação da temperatura de retorno acima de 55°C, composto por válvula reguladora e bomba de circulação modelo, sem incluir a conduta para evacuação dos produtos da combustão que liga a caldeira com a chaminé. Totalmente montada, ligada e colocada em funcionamento pela empresa instaladora para a verificação do seu correcto funcionamento.
Inclui: Marcação. Disposição dos elementos. Montagem da caldeira e dos seus acessórios. Ligação com as redes de abastecimento de água, de saneamento e eléctrica, e com a conduta de evacuação dos produtos de combustão. Colocação em funcionamento.
Critério de medição de projecto: Número de unidades previstas, segundo documentação gráfica de Projecto.
Critério de medição de obra: Medir-se-á o número de unidades realmente executadas segundo especificações de Projecto.

| Código | Un | Descrição | Rendimento | Preço | Importância |
|---|---|---|---|---|---|
| mt38cbh005gn | Ud | Caldeira para a combustão de estilhas e pellets, potência nominal de 300 a 800 kW, modelo Biofire 800 BioControl "HERZ", com corpo de aço soldado e ensaiado à pressão, de 1977x1735x4735 mm, isolamento interior, duplo alimentador de entrada motorizado, câmara de combustão com sistema automático de limpeza do queimador através de prato vibratório, depósito, com permutador, de calor de tubos verticais com mecanismo de limpeza automática, sistema de recolha e extracção de cinzas do módulo de combustão, sistema de grelha móvel com limpeza automática, sistema motorizado com fita de recolha automática e depósito, controlo da combustão através de sonda Lambda integrada, pressão máxima de trabalho 6 bar, sistema de comando integrado BioControl 3000, para o controlo do acumulador de A.Q.S. e do depósito de inércia. (material) | 1.000 | 124306.41 | 124306.41 |
| mt38cbh017j | Ud | Sistema de depuração de gases procedentes da combustão, com isolamento incorporado, formado por vários ciclones axiais ligados em paralelos, com ligações anti-vibração, para caldeira de biomassa Biofire BioControl "HERZ". (material) | 1.000 | 6445.74 | 6445.74 |
| mt38cbh085u | Ud | Sistema de elevação da temperatura de retorno acima de 55°C, composto por válvula reguladora e bomba de circulação modelo, para evitar condensações e deposições de fuligem no interior da caldeira, "HERZ". (material) | 1.000 | 3922.24 | 3922.24 |
| mt38cbh100n | Ud | Arranque e formação no manuseamento de caldeira de biomassa Biofire BioControl "HERZ". (material) | 1.000 | 1158.75 | 1158.75 |
| mo003 | h | Oficial de 1ª instalador de aquecimento. (mão de obra) | 45.000 | 17.41 | 783.45 |
| mo096 | h | Ajudante de instalador de aquecimento. (mão de obra) | 45.000 | 16.42 | 738.90 |
| % | % | Custos directos complementares | 2 % | 137355.49 | 2747.11 |
|  |  | Custos directos |  |  | 140102.60 |
