# Ventilador para telhado

- Propriedade do ficheiro: CYPE INGENIEROS, S.A.
- Formato: FIEBDC-3/2002
- Moeda: EUR
- Custos indirectos: 3.00 %
- IVA: 23.00 %

## I Instalações

### IC Aquecimento, arrefecimento, climatização e A.Q.S.

#### ICR Sistemas de condução de ar

**ICR007** Ud Ventilador para telhado.
Ventilador helicoidal para telhado, com hélice de plástico reforçada com fibra de vidro, corpo e chapéu de alumínio, base de aço galvanizado e motor para alimentação monofásica a 230 V e 50 Hz de frequência, com protecção térmica, isolamento classe F, grau de protecção IP65, de 1290 r.p.m., potência absorvida 0,34 kW, caudal máximo 3700 m³/h, nível de pressão sonora 58 dBA, com rede de protecção contra a entrada de folhas e pássaros, para conduta de extracção de 400 mm de diâmetro. Inclusive acessórios e elementos de fixação.
Inclui: Marcação. Colocação e fixação do ventilador. Ligação e verificação do seu correcto funcionamento.
Critério de medição de projecto: Número de unidades previstas, segundo documentação gráfica de Projecto.
Critério de medição de obra: Medir-se-á o número de unidades realmente executadas segundo especificações de Projecto.

| Código | Un | Descrição | Rendimento | Preço | Importância |
|---|---|---|---|---|---|
| mt42svs040az1 | Ud | Ventilador helicoidal para telhado, com hélice de plástico reforçada com fibra de vidro, corpo e chapéu de alumínio, base de aço galvanizado e motor para alimentação monofásica a 230 V e 50 Hz de frequência, com protecção térmica, isolamento classe F, grau de protecção IP65, de 1290 r.p.m., potência absorvida 0,34 kW, caudal máximo 3700 m³/h, nível de pressão sonora 58 dBA, com rede de protecção contra a entrada de folhas e pássaros, para conduta de extracção de 400 mm de diâmetro. (material) | 1.000 | 974.21 | 974.21 |
| mt42svs900j | Ud | Acessórios e elementos de fixação de ventilador para telhado. (material) | 1.000 | 385.17 | 385.17 |
| mo011 | h | Oficial de 1ª montador. (mão de obra) | 4.000 | 23.31 | 93.24 |
| mo080 | h | Ajudante de montador. (mão de obra) | 4.000 | 22.13 | 88.52 |
| % | % | Custos directos complementares | 2 % | 1541.14 | 30.82 |
|  |  | Custos directos |  |  | 1571.96 |
