# Conduta de chapa galvanizada

- Propriedade do ficheiro: CYPE INGENIEROS, S.A.
- Formato: FIEBDC-3/2002
- Moeda: EUR
- Custos indirectos: 3.00 %
- IVA: 23.00 %

## I Instalações

### IC Aquecimento, arrefecimento, climatização e A.Q.S.

#### ICR Sistemas de condução de ar

**ICR020** m² Conduta de chapa galvanizada.
Rede de condutas de distribuição de ar para climatização, constituída por condutas de chapa galvanizada de 0,6 mm de espessura e juntas transversais com bainha deslizante tipo baioneta. Incluindo embocaduras, derivações, acessórios de montagem, elementos de fixação e peças especiais.
Inclui: Marcação do traçado das condutas. Marcação e posterior ancoragem dos suportes das condutas. Montagem e fixação de condutas. Verificação do seu correcto funcionamento. Realização de ensaios.
Critério de medição de projecto: Superfície projectada, segundo documentação gráfica de Projecto, calculada como produto do perímetro pelo comprimento do tramo, medido entre os eixos dos elementos ou dos pontos a ligar, sem descontar as peças especiais.
Critério de medição de obra: Medir-se-á a superfície realmente executada segundo especificações de Projecto.

| Código | Un | Descrição | Rendimento | Preço | Importância |
|---|---|---|---|---|---|
| mt42con115a | Ud | Repercussão, por m², de material auxiliar para fixação à obra de condutas autoportantes para a distribuição de ar em ventilação e climatização. (material) | 1.000 | 1.26 | 1.26 |
| mt42con110a | m² | Chapa galvanizada de 0,6 mm de espessura, e juntas transversais com bainha deslizante tipo baioneta, para a formação de condutas autoportantes para a distribuição de ar em ventilação e climatização. (material) | 1.050 | 8.37 | 8.79 |
| mo013 | h | Oficial de 1ª montador de condutas de chapa metálica. (mão de obra) | 0.400 | 23.31 | 9.32 |
| mo084 | h | Ajudante de montador de condutas de chapa metálica. (mão de obra) | 0.400 | 22.13 | 8.85 |
| % | % | Custos directos complementares | 2 % | 28.22 | 0.56 |
|  |  | Custos directos |  |  | 28.78 |
