# Depósito para A.Q.S

- Propriedade do ficheiro: CYPE INGENIEROS, S.A.
- Formato: FIEBDC-3/2002
- Moeda: EUR
- Custos indirectos: 3.00 %
- IVA: 23.00 %

## I Instalações

### IC Aquecimento, arrefecimento, climatização e A.Q.S.

#### ICS Sistemas de condução de água

**ICS060** Ud Depósito para A.Q.S.
Depósito para A.Q.S., de aço inoxidável, de solo, 145 l, altura 1725 mm, diâmetro 620 mm, formado por depósito interior de aço inoxidável AISI 316, depósito exterior de aço ao carbono, isolamento térmico de espuma rígida de poliuretano injectado em molde, livre de CFC, protecção contra corrosão mediante ânodo de magnésio e termómetro. Inclusive válvulas de corte, elementos de montagem e acessórios necessários para o seu correcto funcionamento.
Inclui: Marcação. Colocação. Ligação. Verificação do seu correcto funcionamento.
Critério de medição de projecto: Número de unidades previstas, segundo documentação gráfica de Projecto.
Critério de medição de obra: Medir-se-á o número de unidades realmente executadas segundo especificações de Projecto.

| Código | Un | Descrição | Rendimento | Preço | Importância |
|---|---|---|---|---|---|
| mt38csj193a | Ud | Depósito para A.Q.S., de aço inoxidável, de solo, 145 l, altura 1725 mm, diâmetro 620 mm, formado por depósito interior de aço inoxidável AISI 316, depósito exterior de aço ao carbono, isolamento térmico de espuma rígida de poliuretano injectado em molde, livre de CFC, protecção contra corrosão mediante ânodo de magnésio e termómetro. (material) | 1.000 | 2096.25 | 2096.25 |
| mt37sve010d | Ud | Válvula de esfera de latão niquelado para enroscar de 1". (material) | 2.000 | 12.15 | 24.30 |
| mt38www011 | Ud | Material auxiliar para instalações de A.Q.S. (material) | 1.000 | 1.45 | 1.45 |
| mo004 | h | Oficial de 1ª instalador de aquecimento. (mão de obra) | 0.556 | 23.31 | 12.96 |
| mo103 | h | Ajudante de instalador de aquecimento. (mão de obra) | 0.556 | 22.09 | 12.28 |
| % | % | Custos directos complementares | 2 % | 2147.24 | 42.94 |
|  |  | Custos directos |  |  | 2190.18 |
