# Depósito para A.Q.S

- Propriedade do ficheiro: CYPE INGENIEROS, S.A.
- Formato: FIEBDC-3/2002
- Moeda: EUR
- Custos indirectos: 3.00 %
- IVA: 23.00 %

## I Instalações

### IC Aquecimento, arrefecimento, climatização e A.Q.S.

#### ICS Sistemas de condução de água

**ICS060** Ud Depósito para A.Q.S.
Depósito para produção de A.Q.S., de 8000 l de capacidade, 2100 mm de diâmetro e 3038 mm de altura, formado por tanque de aço com revestimento bicomponente epóxi-cerâmico Keramtech, isolamento térmico de espuma de poliuretano flexível de 50 mm de espessura, revestimento externo de skay, embelezadores, tampas de plástico e ânodo de magnésio. Inclusive válvulas de corte, elementos de montagem e acessórios necessários para o seu correcto funcionamento.
Inclui: Marcação. Colocação. Ligação. Verificação do seu correcto funcionamento.
Critério de medição de projecto: Número de unidades previstas, segundo documentação gráfica de Projecto.
Critério de medição de obra: Medir-se-á o número de unidades realmente executadas segundo especificações de Projecto.

| Código | Un | Descrição | Rendimento | Preço | Importância |
|---|---|---|---|---|---|
| mt38azi135ii | Ud | Depósito para produção de A.Q.S., de 8000 l de capacidade, 2100 mm de diâmetro e 3038 mm de altura, formado por tanque de aço com revestimento bicomponente epóxi-cerâmico Keramtech, isolamento térmico de espuma de poliuretano flexível de 50 mm de espessura, revestimento externo de skay, embelezadores, tampas de plástico e ânodo de magnésio. (material) | 1.000 | 11587.88 | 11587.88 |
| mt37sve010j | Ud | Válvula de esfera de latão niquelado para enroscar de 4". (material) | 4.000 | 177.31 | 709.24 |
| mt38www011 | Ud | Material auxiliar para instalações de A.Q.S. (material) | 1.000 | 1.45 | 1.45 |
| mo004 | h | Oficial de 1ª instalador de aquecimento. (mão de obra) | 3.000 | 21.36 | 64.08 |
| mo103 | h | Ajudante de instalador de aquecimento. (mão de obra) | 3.000 | 20.25 | 60.75 |
| % | % | Custos directos complementares | 2 % | 12423.40 | 248.47 |
|  |  | Custos directos |  |  | 12671.87 |
