# Colector de distribuição de água

- Propriedade do ficheiro: CYPE INGENIEROS, S.A.
- Formato: FIEBDC-3/2002
- Moeda: EUR
- Custos indirectos: 3.00 %
- IVA: 23.00 %

## I Instalações

### IC Aquecimento, arrefecimento, climatização e A.Q.S.

#### ICS Sistemas de condução de água

**ICS030** Ud Colector de distribuição de água.
Colector de distribuição de água formado por tubo de aço preto estirado sem soldadura, de 3" DN 80 mm de diâmetro e 4 mm de espessura, de 2 m de comprimento, com 1 ligação de entrada e 4 ligações de saída, com prancha isolante flexível de espuma elastomérica, à base de borracha sintética flexível, de estrutura celular fechada, com um elevado factor de resistência à difusão do vapor de água, de 50 mm de espessura. Inclusive manómetro, termómetros, ancoragens, suportes de tubagens isolados, acessórios e peças especiais para ligações.
Inclui: Marcação. Colocação e fixação. Ligação. Colocação do isolamento. Realização de ensaios.
Critério de medição de projecto: Número de unidades previstas, segundo documentação gráfica de Projecto.
Critério de medição de obra: Medir-se-á o número de unidades realmente executadas segundo especificações de Projecto.

| Código | Un | Descrição | Rendimento | Preço | Importância |
|---|---|---|---|---|---|
| mt08tan330j | Ud | Material auxiliar para montagem e fixação das tubagens de aço, de 3" DN 80 mm. (material) | 2.000 | 2.24 | 4.48 |
| mt08tan020ik | m | Tubo de aço preto estirado sem soldadura, de 3" DN 80 mm de diâmetro e 4 mm de espessura, com o preço incrementado em 50% relativamente a acessórios e peças especiais. (material) | 2.000 | 20.24 | 40.48 |
| mt17coe010j | m² | Prancha isolante flexível de espuma elastomérica, à base de borracha sintética flexível, de estrutura celular fechada, com um elevado factor de resistência à difusão do vapor de água, de 50 mm de espessura. (material) | 0.664 | 131.07 | 87.03 |
| mt17coe110 | l | Cola para manga isolante elastomérica. (material) | 3.000 | 19.01 | 57.03 |
| mt42www040 | Ud | Manómetro com banho de glicerina e diâmetro de esfera de 100 mm, com tomada vertical, para montagem roscado de 1/2", escala de pressão de 0 a 5 bar. (material) | 1.000 | 43.29 | 43.29 |
| mt42www050 | Ud | Termómetro bimetálico, diâmetro de esfera de 100 mm, com tomada vertical, com bainha de 1/2", escala de temperatura de 0 a 120°C. (material) | 5.000 | 54.70 | 273.50 |
| mo004 | h | Oficial de 1ª instalador de aquecimento. (mão de obra) | 0.640 | 25.32 | 16.20 |
| mo103 | h | Ajudante de instalador de aquecimento. (mão de obra) | 0.640 | 23.99 | 15.35 |
| % | % | Custos directos complementares | 2 % | 537.36 | 10.75 |
|  |  | Custos directos |  |  | 548.11 |
