# Depósito com permutador com grupo hidráulico e central de controlo, para produção de A.Q.S

- Propriedade do ficheiro: CYPE INGENIEROS, S.A.
- Formato: FIEBDC-3/2002
- Moeda: EUR
- Custos indirectos: 3.00 %
- IVA: 23.00 %

## I Instalações

### IC Aquecimento, arrefecimento, climatização e A.Q.S.

#### ICS Sistemas de condução de água

**ICS053** Ud Depósito com permutador com grupo hidráulico e central de controlo, para produção de A.Q.S..
Depósito com permutador integral para habitação unifamiliar, formado por: depósito de aço vitrificado de 290 l, 1685 mm de altura e 620 mm de diâmetro, acabamento exterior com forro de polipropileno acolchoado desmontável, isolamento de espuma rígida de poliuretano injectado em molde, serpentina, protecção contra corrosão mediante ânodo de magnésio com medidor de carga, grupo hidráulico com bomba, termómetro, válvulas de equilíbrio, segurança, retenção, enchimento e vazamento, central electrónica de tipo diferencial com entradas para 3 sondas de temperatura Pt1000, saída para um relé electromecânico e ecrã de monitorização, para funcionamento manual ou automático, temporizador programável, refrigeração de colectores solares, limitação das temperaturas máximas no depósito e no colector solar, contador calorífico, dispositivo anti-gelo, relógio e aviso de falhas. Inclusive válvulas de corte, elementos de montagem e acessórios necessários para o seu correcto funcionamento.
Inclui: Marcação. Colocação. Ligação. Verificação do seu correcto funcionamento.
Critério de medição de projecto: Número de unidades previstas, segundo documentação gráfica de Projecto.
Critério de medição de obra: Medir-se-á o número de unidades realmente executadas segundo especificações de Projecto.

| Código | Un | Descrição | Rendimento | Preço | Importância |
|---|---|---|---|---|---|
| mt38csg045d | Ud | Depósito com permutador integral para habitação unifamiliar, formado por: depósito de aço vitrificado de 290 l, 1685 mm de altura e 620 mm de diâmetro, acabamento exterior com forro de polipropileno acolchoado desmontável, isolamento de espuma rígida de poliuretano injectado em molde, serpentina, protecção contra corrosão mediante ânodo de magnésio com medidor de carga, grupo hidráulico com bomba, termómetro, válvulas de equilíbrio, segurança, retenção, enchimento e vazamento, central electrónica de tipo diferencial com entradas para 3 sondas de temperatura Pt1000, saída para um relé electromecânico e ecrã de monitorização, para funcionamento manual ou automático, temporizador programável, refrigeração de colectores solares, limitação das temperaturas máximas no depósito e no colector solar, contador calorífico, dispositivo anti-gelo, relógio e aviso de falhas. (material) | 1.000 | 2098.00 | 2098.00 |
| mt37sve010c | Ud | Válvula de esfera de latão niquelado para enroscar de 3/4". (material) | 4.000 | 7.30 | 29.20 |
| mt38www011 | Ud | Material auxiliar para instalações de A.Q.S. (material) | 1.000 | 1.45 | 1.45 |
| mo004 | h | Oficial de 1ª instalador de aquecimento. (mão de obra) | 1.200 | 23.31 | 27.97 |
| mo103 | h | Ajudante de instalador de aquecimento. (mão de obra) | 1.200 | 22.09 | 26.51 |
| % | % | Custos directos complementares | 2 % | 2183.13 | 43.66 |
|  |  | Custos directos |  |  | 2226.79 |
