# Válvula de enchimento automático

- Propriedade do ficheiro: CYPE INGENIEROS, S.A.
- Formato: FIEBDC-3/2002
- Moeda: EUR
- Custos indirectos: 3.00 %
- IVA: 23.00 %

## I Instalações

### IC Aquecimento, arrefecimento, climatização e A.Q.S.

#### ICS Sistemas de condução de água

**ICS078** Ud Válvula de enchimento automático.
Válvula de enchimento automático, com corpo de latão cromado, pressão de taragem entre 0,5 e 4 bar, filtro de malha de 0,3 mm de espaçamento, ligações de 1/2" de diâmetro e tomada para manómetro de 1/4" fêmea. Inclusive elementos de montagem e acessórios necessários para o seu correcto funcionamento.
Inclui: Marcação. Ligação. Verificação do seu correcto funcionamento.
Critério de medição de projecto: Número de unidades previstas, segundo documentação gráfica de Projecto.
Critério de medição de obra: Medir-se-á o número de unidades realmente executadas segundo especificações de Projecto.

| Código | Un | Descrição | Rendimento | Preço | Importância |
|---|---|---|---|---|---|
| mt38alb755a | Ud | Válvula de enchimento automático, com corpo de latão cromado, pressão de taragem entre 0,5 e 4 bar, filtro de malha de 0,3 mm de espaçamento, ligações de 1/2" de diâmetro e tomada para manómetro de 1/4" fêmea. (material) | 1.000 | 36.85 | 36.85 |
| mt38www012 | Ud | Material auxiliar para instalações de aquecimento e A.Q.S. (material) | 0.100 | 2.10 | 0.21 |
| mo004 | h | Oficial de 1ª instalador de aquecimento. (mão de obra) | 0.100 | 23.31 | 2.33 |
| mo103 | h | Ajudante de instalador de aquecimento. (mão de obra) | 0.100 | 22.09 | 2.21 |
| % | % | Custos directos complementares | 2 % | 41.60 | 0.83 |
|  |  | Custos directos |  |  | 42.43 |
