# Contador calorífico

- Propriedade do ficheiro: CYPE INGENIEROS, S.A.
- Formato: FIEBDC-3/2002
- Moeda: EUR
- Custos indirectos: 3.00 %
- IVA: 23.00 %

## I Instalações

### IC Aquecimento, arrefecimento, climatização e A.Q.S.

#### ICS Sistemas de condução de água

**ICS085** Ud Contador calorífico.
Contador de energia, diâmetro nominal 3/4", para caudal nominal 2,5 m³/h, formado por um contador volumétrico por ultra-sons, um módulo electrónico para leitura de dados, extraível, para medição de temperaturas do contador de energia entre 5°C e 150°C, com módulo para leitura à distância do contador através de bus de comunicação M-bus, duas sondas de temperatura Pt 1000, uma para a ida e outra para o retorno e duas entradas de impulsos para contadores de A.Q.S., com T porta-sonda de temperatura, de 3/4" de diâmetro.
Inclui: Marcação. Colocação. Ligação. Verificação do seu correcto funcionamento.
Critério de medição de projecto: Número de unidades previstas, segundo documentação gráfica de Projecto.
Critério de medição de obra: Medir-se-á o número de unidades realmente executadas segundo especificações de Projecto.

| Código | Un | Descrição | Rendimento | Preço | Importância |
|---|---|---|---|---|---|
| mt38alb729a | Ud | Contador de energia, diâmetro nominal 3/4", para caudal nominal 2,5 m³/h, formado por um contador volumétrico por ultra-sons, um módulo electrónico para leitura de dados, extraível, para medição de temperaturas do contador de energia entre 5°C e 150°C, com módulo para leitura à distância do contador através de bus de comunicação M-bus, duas sondas de temperatura Pt 1000, uma para a ida e outra para o retorno e duas entradas de impulsos para contadores de A.Q.S. (material) | 1.000 | 359.78 | 359.78 |
| mt38alb732b | Ud | Jogo de racores, de 3/4" de diâmetro, para contador de energia. (material) | 1.000 | 5.39 | 5.39 |
| mt38alb731b | Ud | T porta-sonda de temperatura, de 3/4" de diâmetro, para contador de energia. (material) | 2.000 | 10.02 | 20.04 |
| mt38www012 | Ud | Material auxiliar para instalações de aquecimento e A.Q.S. (material) | 0.050 | 2.10 | 0.11 |
| mo004 | h | Oficial de 1ª instalador de aquecimento. (mão de obra) | 0.400 | 23.31 | 9.32 |
| % | % | Custos directos complementares | 2 % | 394.64 | 7.89 |
|  |  | Custos directos |  |  | 402.53 |
