# Perfuração do terreno com máquina dotada de dupla cabeça

- Propriedade do ficheiro: CYPE INGENIEROS, S.A.
- Formato: FIEBDC-3/2002
- Moeda: EUR
- Custos indirectos: 3.00 %
- Despesas gerais: 13.00 %
- Lucro: 6.00 %
- IVA: 16.00 %

## I Instalações

### IC Aquecimento, climatização e A.Q.S.

#### ICU Geotermia

**ICU002** m Perfuração do terreno com máquina dotada de dupla cabeça, para a realização de 10 sondagens de 50 m de profundidade e diâmetro entre 130 e 180 mm, com tubo recuperável em terrenos instáveis, extracção das hastes de perfuração, introdução da sonda geotérmica, injecção da argamassa e extracção da tubagem recuperável.
Perfuração do terreno com máquina dotada de dupla cabeça, para a realização de 10 sondagens de 50 m de profundidade e diâmetro entre 130 e 180 mm, com tubo recuperável em terrenos instáveis, extracção das hastes e da ferramenta de perfuração, introdução da sonda geotérmica acompanhada do tubo de injecção e os pesos necessários para o lastrado da sonda através da utilização de guia mecânica para desenrolar a sonda, injecção da argamassa e extracção da tubagem recuperável. Incluindo p/p de condução dos detritos da perfuração através de sistema Preventer através de mangueiras até contentores. Totalmente montada, ligada e testada pela empresa instaladora através dos correspondentes ensaios de pressão e circulação segundo norma VDI 4640 (DIN V 4279-7). Não estão incluídos neste preço nem o fornecimento da argamassa nem o da sonda geotérmica.
Inclui: Perfuração do terreno. Extracção das hastes de perfuração. Introdução da sonda com o tubo de injecção. Injecção da argamassa. Extracção da tubagem de revestimento. Realização dos ensaios.
Critério de medição de projecto: Comprimento medido segundo documentação gráfica de Projecto.
Critério de medição de obra: Será medido o comprimento total da sonda geotérmica introduzida verticalmente no terreno.

| Código | Un | Descrição | Rendimento | Preço | Importância |
|---|---|---|---|---|---|
| mq03geo020 | h | Equipamento hidráulico sobre lagartas, com dupla cabeça, para a perfuração do terreno em sondagens geotérmicas, com sistema Preventer para a evacuação dos detritos de perfuração, complementado com equipamento compacto de bomba e desareador para a circulação do fluído de perfuração. (equipamento) | 0.115 | 94.32 | 10.85 |
| mq03geo030 | h | Equipamento de injecção para sondagens geotérmicas. (equipamento) | 0.115 | 30.44 | 3.50 |
| mo039 | h | Oficial de 1ª construção de obra civil. (mão de obra) | 0.405 | 16.08 | 6.51 |
| mo082 | h | Ajudante de construção de obra civil. (mão de obra) | 0.405 | 15.62 | 6.33 |
| % | % | Custos directos complementares | 2 % | 27.19 | 0.54 |
|  |  | Custos directos |  |  | 27.73 |
