# Equipamento ar-água bomba de calor não reversível

- Propriedade do ficheiro: CYPE INGENIEROS, S.A.
- Formato: FIEBDC-3/2002
- Moeda: EUR
- Custos indirectos: 3.00 %
- IVA: 23.00 %

## I Instalações

### IC Aquecimento, arrefecimento, climatização e A.Q.S.

#### ICV Unidades centrais para aquecimento, arrefecimento, climatização e A.Q.S.

**ICV037** Ud Equipamento ar-água bomba de calor não reversível.
Equipamento ar-água bomba de calor, formado por unidade exterior bomba de calor, para gás R-410A, com compressor scroll, alimentação monofásica (230V/50Hz), potência calorífica 11 kW, COP 3,08 e consumo eléctrico 3,57 kW, com temperatura de bolbo seco do ar exterior 7°C e temperatura de saída da água da unidade interior 65°C, potência calorífica 11 kW, COP 4,22 e consumo eléctrico 2,61 kW, com temperatura de bolbo seco do ar exterior 7°C e temperatura de saída da água da unidade interior 35°C, potência calorífica 11 kW, COP 2,5 e consumo eléctrico 4,4 kW, com temperatura de bolbo seco do ar exterior 7°C e temperatura de saída da água da unidade interior 80°C, potência sonora 68 dBA, pressão sonora 52 dBA, dimensões 1345x900x320 mm, peso 120 kg, diâmetro de ligação da tubagem de gás 5/8", diâmetro de ligação da tubagem do líquido 3/8", limite de funcionamento de temperatura do ar exterior em aquecimento desde -20 até 20°C, limite de funcionamento de temperatura do ar exterior em produção de A.Q.S., em combinação com unidade interior, desde -20 até 35°C, classe de eficiência energética em aquecimento A+, unidade interior, para gás R-410A e R-134a, dimensões 705x600x695 mm, pressão sonora em modo normal/silencioso: 43/40 dBA, peso 144 kg, intervalo de temperatura de saída de água para aquecimento desde 25 até 80°C, intervalo de temperatura de saída de água para produção de A.Q.S. desde 45 até 75°C. Totalmente montada, ligada e colocada em funcionamento pela empresa instaladora para a verificação do seu correcto funcionamento.
Critérios considerados na determinação do preço da unidade de obra: O preço não inclui os elementos anti-vibratórios de pavimento.
Inclui: Implantação da unidade. Colocação e fixação da unidade e respectivos acessórios. Ligação com as redes de abastecimento de água, eléctrica e de recolha de condensados. Colocação em funcionamento.
Critério de medição de projecto: Número de unidades previstas, segundo documentação gráfica de Projecto.
Critério de medição de obra: Medir-se-á o número de unidades realmente executadas segundo especificações de Projecto.

| Código | Un | Descrição | Rendimento | Preço | Importância |
|---|---|---|---|---|---|
| mt42dai353a | Ud | Unidade exterior bomba de calor, para gás R-410A, com compressor scroll, alimentação monofásica (230V/50Hz), potência calorífica 11 kW, COP 3,08 e consumo eléctrico 3,57 kW, com temperatura de bolbo seco do ar exterior 7°C e temperatura de saída da água da unidade interior 65°C, potência calorífica 11 kW, COP 4,22 e consumo eléctrico 2,61 kW, com temperatura de bolbo seco do ar exterior 7°C e temperatura de saída da água da unidade interior 35°C, potência calorífica 11 kW, COP 2,5 e consumo eléctrico 4,4 kW, com temperatura de bolbo seco do ar exterior 7°C e temperatura de saída da água da unidade interior 80°C, potência sonora 68 dBA, pressão sonora 52 dBA, dimensões 1345x900x320 mm, peso 120 kg, diâmetro de ligação da tubagem de gás 5/8", diâmetro de ligação da tubagem do líquido 3/8", limite de funcionamento de temperatura do ar exterior em aquecimento desde -20 até 20°C, limite de funcionamento de temperatura do ar exterior em produção de A.Q.S., em combinação com unidade interior, desde -20 até 35°C, classe de eficiência energética em aquecimento A+. (material) | 1.000 | 4987.13 | 4987.13 |
| mt42dai361a | Ud | Unidade interior, para gás R-410A e R-134a, dimensões 705x600x695 mm, pressão sonora em modo normal/silencioso: 43/40 dBA, peso 144 kg, intervalo de temperatura de saída de água para aquecimento desde 25 até 80°C, intervalo de temperatura de saída de água para produção de A.Q.S. desde 45 até 75°C. (material) | 1.000 | 5447.33 | 5447.33 |
| mt37sve010e | Ud | Válvula de esfera de latão niquelado para enroscar de 1 1/4". (material) | 2.000 | 16.78 | 33.56 |
| mo005 | h | Oficial de 1ª instalador de ar condicionado. (mão de obra) | 3.100 | 22.91 | 71.02 |
| mo104 | h | Ajudante de instalador de ar condicionado. (mão de obra) | 3.100 | 21.71 | 67.30 |
| % | % | Custos directos complementares | 2 % | 10606.34 | 212.13 |
|  |  | Custos directos |  |  | 10818.47 |
