# Sistema de alimentação ininterrupta (SAI)

- Propriedade do ficheiro: CYPE INGENIEROS, S.A.
- Formato: FIEBDC-3/2002
- Moeda: EUR
- Custos indirectos: 3.00 %
- IVA: 23.00 %

## I Instalações

### IE Eléctricas

#### IEA Sistemas de alimentação

**IEA010** Ud Sistema de alimentação ininterrupta (SAI).
Sistema de alimentação ininterrupta Off-Line, de 3 kVA de potência, para alimentação monofásica, composto por rectificador de corrente e carregador de bateria, bateria, inversor estático electrónico, supervisor de rede e comutador. Inclusive acessórios necessários para a sua correcta instalação.
Inclui: Montagem e fixação. Ligação e colocação em funcionamento.
Critério de medição de projecto: Número de unidades previstas, segundo documentação gráfica de Projecto.
Critério de medição de obra: Medir-se-á o número de unidades realmente executadas segundo especificações de Projecto.

| Código | Un | Descrição | Rendimento | Preço | Importância |
|---|---|---|---|---|---|
| mt35sai010ji | Ud | Sistema de alimentação ininterrupta Off-Line, de 3 kVA de potência, para alimentação monofásica, composto por rectificador de corrente e carregador de bateria, bateria, inversor estático electrónico, supervisor de rede e comutador. (material) | 1.000 | 1134.90 | 1134.90 |
| mo003 | h | Oficial de 1ª electricista. (mão de obra) | 1.000 | 23.31 | 23.31 |
| mo102 | h | Ajudante de electricista. (mão de obra) | 1.000 | 22.09 | 22.09 |
| % | % | Custos directos complementares | 2 % | 1180.30 | 23.61 |
|  |  | Custos directos |  |  | 1203.91 |
