# Disjuntor magneto-térmico, modular

- Propriedade do ficheiro: CYPE INGENIEROS, S.A.
- Formato: FIEBDC-3/2002
- Moeda: EUR
- Custos indirectos: 3.00 %
- IVA: 23.00 %

## I Instalações

### IE Eléctricas

#### IEX Aparelhagem

**IEX050** Ud Disjuntor magneto-térmico, modular.
Disjuntor magneto-térmico, de 2 módulos, bipolar (2P), intensidade nominal 6 A, poder de corte 6 kA, curva C, de 36x80x77,8 mm, grau de protecção IP20, montagem sobre calha DIN (35 mm) e encaixe por clique na calha. Totalmente montado, ligado e testado.
Inclui: Montagem e ligação do elemento.
Critério de medição de projecto: Número de unidades previstas, segundo documentação gráfica de Projecto.
Critério de medição de obra: Medir-se-á o número de unidades realmente executadas segundo especificações de Projecto.

| Código | Un | Descrição | Rendimento | Preço | Importância |
|---|---|---|---|---|---|
| mt35amc010aa | Ud | Disjuntor magneto-térmico, de 2 módulos, bipolar (2P), intensidade nominal 6 A, poder de corte 6 kA, curva C, de 36x80x77,8 mm, grau de protecção IP20, montagem sobre calha DIN (35 mm) e encaixe por clique na calha, segundo EN 60898-1. (material) | 1.000 | 41.24 | 41.24 |
| mo003 | h | Oficial de 1ª electricista. (mão de obra) | 0.250 | 25.32 | 6.33 |
| % | % | Custos directos complementares | 2 % | 47.57 | 0.95 |
|  |  | Custos directos |  |  | 48.52 |
