# Caixa de visita de betão simples "in situ", de dimensões interiores 60x60x60 cm, com aro e tampa de ferro fundido, para alojamento da válvula

- Propriedade do ficheiro: CYPE INGENIEROS, S.A.
- Formato: FIEBDC-3/2002
- Moeda: EUR
- Custos indirectos: 3.00 %
- IVA: 23.00 %

## I Instalações

### IF Abastecimento de água

#### IFW Elementos

**IFW070** Ud Caixa de visita de betão simples "in situ", de dimensões interiores 60x60x60 cm, com aro e tampa de ferro fundido, para alojamento da válvula.
Execução de caixa de visita enterrada, de dimensões interiores 60x60x60 cm, de betão simples "in situ" C35/45 (X0(P); D25; S2; Cl 0,2), sobre base de betão simples C30/37 (X0(P); D25; S2; Cl 0,4) de 15 cm de espessura, com aro e tampa de ferro fundido classe B-125 segundo NP EN 124, para alojamento da válvula. Incluindo cofragem metálica recuperável amortizável em 20 utilizações, escavação mecânica e enchimento do tardoz com material granular, formação de aberturas para a passagem dos tubos. Totalmente montada.
Inclui: Marcação da caixa. Escavação com meios mecânicos. Eliminação das terras soltas do fundo da escavação. Betonagem e compactação do betão na execução da base. Colocação da cofragem metálica. Betonagem e compactação do betão na execução da caixa com cofragem previamente humedecida. Remoção da cofragem. Formação de aberturas para a passagem de tubagens. Ligações. Colocação da tampa. Enchimento do tardoz. Eliminação de restos, limpeza final e remoção de entulho. Carga de entulho para camião ou contentor.
Critério de medição de projecto: Número de unidades previstas, segundo documentação gráfica de Projecto.
Critério de medição de obra: Medir-se-á o número de unidades realmente executadas segundo especificações de Projecto.

| Código | Un | Descrição | Rendimento | Preço | Importância |
|---|---|---|---|---|---|
| mt10hmf020B | m³ | Betão simples C30/37 (X0(P); D25; S2; Cl 0,4), fabricado em central, segundo NP EN 206-1. (material) | 0.122 | 107.02 | 13.06 |
| mt08epr030c | Ud | Cofragem para execução de caixas de secção quadrada de 60x60x60 cm, realizada com chapas metálicas reutilizáveis, inclusive p/p de acessórios de montagem. (material) | 0.050 | 368.07 | 18.40 |
| mt10hmf020H | m³ | Betão simples C35/40 (X0(P); D25; S2; Cl 0,2), fabricado em central, segundo NP EN 206-1. (material) | 0.207 | 123.93 | 25.65 |
| mt11tfa010c | Ud | Aro e tampa de ferro fundido, 60x60 cm, para caixa visitável, classe B-125 segundo NP EN 124. (material) | 1.000 | 55.66 | 55.66 |
| mt01arr010a | t | Brita de pedreira, de 19 a 25 mm de diâmetro. (material) | 0.581 | 7.23 | 4.20 |
| mq01ret020b | h | Retroescavadora sobre pneus, de 70 kW. (equipamento) | 0.083 | 36.43 | 3.02 |
| au00auh040 |  | Vibrador de betão, eléctrico. | 1.000 | 0.00 | 0.00 |
| mo019 | h | Oficial de 1ª construção. (mão de obra) | 1.113 | 16.85 | 18.75 |
| mo111 | h | Operário não qualificado construção. (mão de obra) | 0.842 | 15.82 | 13.32 |
| % | % | Custos directos complementares | 2 % | 152.06 | 3.04 |
|  |  | Custos directos |  |  | 155.10 |
