# Caixa de visita pré-fabricada de polipropileno, de dimensões interiores 23 cm de diâmetro na base e 20 cm de altura, com tampa, para alojamento da válvula

- Propriedade do ficheiro: CYPE INGENIEROS, S.A.
- Formato: FIEBDC-3/2002
- Moeda: EUR
- Custos indirectos: 3.00 %
- IVA: 23.00 %

## I Instalações

### IF Abastecimento de água

#### IFW Elementos

**IFW070** Ud Caixa de visita pré-fabricada de polipropileno, de dimensões interiores 23 cm de diâmetro na base e 20 cm de altura, com tampa, para alojamento da válvula.
Fornecimento e montagem de caixa de visita enterrada, de dimensões interiores 23 cm de diâmetro na base e 20 cm de altura, pré-fabricada de polipropileno, sobre base de betão simples C20/25 (X0(P); D25; S2; Cl 1,0) de 15 cm de espessura, com tampa de 18 cm de diâmetro, para alojamento da válvula. Incluindo escavação manual e enchimento do tardoz com material granular, formação de aberturas para a passagem dos tubos. Totalmente montada.
Inclui: Marcação da caixa. Escavação com meios manuais. Eliminação das terras soltas do fundo da escavação. Betonagem e compactação do betão na execução da base. Colocação da caixa de visita pré-fabricada. Formação de aberturas para a passagem de tubagens. Ligações. Colocação da tampa. Enchimento do tardoz. Eliminação de restos, limpeza final e remoção de entulho. Carga de entulho para camião ou contentor.
Critério de medição de projecto: Número de unidades previstas, segundo documentação gráfica de Projecto.
Critério de medição de obra: Medir-se-á o número de unidades realmente executadas segundo especificações de Projecto.

| Código | Un | Descrição | Rendimento | Preço | Importância |
|---|---|---|---|---|---|
| mt10hmf020p | m³ | Betão simples C20/25 (X0(P); D25; S2; Cl 1,0), fabricado em central, segundo NP EN 206-1. (material) | 0.042 | 93.72 | 3.94 |
| mt37aar020a | Ud | Caixa pré-fabricada de polipropileno, de secção circular, de 23 cm de diâmetro na base e 20 cm de altura, com tampa de cor verde de 18 cm de diâmetro. (material) | 1.000 | 3.53 | 3.53 |
| mt01arr010a | t | Brita de pedreira, de 19 a 25 mm de diâmetro. (material) | 0.098 | 7.23 | 0.71 |
| au00auh040 |  | Vibrador de betão, eléctrico. | 1.000 | 0.00 | 0.00 |
| mo019 | h | Oficial de 1ª construção. (mão de obra) | 0.501 | 16.85 | 8.44 |
| mo111 | h | Operário não qualificado construção. (mão de obra) | 0.556 | 15.82 | 8.80 |
| % | % | Custos directos complementares | 2 % | 25.42 | 0.51 |
|  |  | Custos directos |  |  | 25.93 |
