# Caixa de visita pré-fabricada de polipropileno, de dimensões interiores 40x40x40, com tampa, para alojamento da válvula

- Propriedade do ficheiro: CYPE INGENIEROS, S.A.
- Formato: FIEBDC-3/2002
- Moeda: EUR
- Custos indirectos: 3.00 %
- IVA: 23.00 %

## I Instalações

### IF Abastecimento de água

#### IFW Elementos

**IFW070** Ud Caixa de visita pré-fabricada de polipropileno, de dimensões interiores 40x40x40, com tampa, para alojamento da válvula.
Fornecimento e montagem de caixa de visita enterrada, de dimensões interiores 40x40x40, pré-fabricada de polipropileno, sobre base de betão simples C20/25 (X0(P); D25; S2; Cl 1,0) de 15 cm de espessura, com tampa pré-fabricada de PVC, para alojamento da válvula. Incluindo escavação mecânica e enchimento do tardoz com material granular, formação de aberturas para a passagem dos tubos. Totalmente montada.
Inclui: Marcação da caixa. Escavação com meios mecânicos. Eliminação das terras soltas do fundo da escavação. Betonagem e compactação do betão na execução da base. Colocação da caixa de visita pré-fabricada. Formação de aberturas para a passagem de tubagens. Ligações. Colocação da tampa. Enchimento do tardoz. Eliminação de restos, limpeza final e remoção de entulho. Carga de entulho para camião ou contentor.
Critério de medição de projecto: Número de unidades previstas, segundo documentação gráfica de Projecto.
Critério de medição de obra: Medir-se-á o número de unidades realmente executadas segundo especificações de Projecto.

| Código | Un | Descrição | Rendimento | Preço | Importância |
|---|---|---|---|---|---|
| mt10hmf020p | m³ | Betão simples C20/25 (X0(P); D25; S2; Cl 1,0), fabricado em central, segundo NP EN 206-1. (material) | 0.074 | 93.72 | 6.94 |
| mt11arp100b | Ud | Caixa de passagem pré-fabricada de polipropileno, 40x40x40 cm. (material) | 1.000 | 48.78 | 48.78 |
| mt11arp050f | Ud | Tampa de PVC, para caixas de abastecimento de água de 40x40 cm. (material) | 1.000 | 32.57 | 32.57 |
| mt01arr010a | t | Brita de pedreira, de 19 a 25 mm de diâmetro. (material) | 0.284 | 7.23 | 2.05 |
| mq01ret020b | h | Retroescavadora sobre pneus, de 70 kW. (equipamento) | 0.037 | 36.43 | 1.35 |
| au00auh040 |  | Vibrador de betão, eléctrico. | 1.000 | 0.00 | 0.00 |
| mo019 | h | Oficial de 1ª construção. (mão de obra) | 0.511 | 16.85 | 8.61 |
| mo111 | h | Operário não qualificado construção. (mão de obra) | 0.397 | 15.82 | 6.28 |
| % | % | Custos directos complementares | 2 % | 106.58 | 2.13 |
|  |  | Custos directos |  |  | 108.71 |
