# Ramal de ligação de gás

- Propriedade do ficheiro: CYPE INGENIEROS, S.A.
- Formato: FIEBDC-3/2002
- Moeda: EUR
- Custos indirectos: 3.00 %
- IVA: 23.00 %

## I Instalações

### IG Gases combustíveis

#### IGA Ramais de ligação

**IGA010** Ud Ramal de ligação de gás.
Ramal de ligação de gás que une a rede de distribuição de gás da empresa abastecedora ou a válvula de corte de saída no caso de depósitos de armazenamento de gases de petróleo liquefeitos (GPL) com a caixa de corte geral, formado por tubagem enterrada de 8 m de comprimento de polietileno de alta densidade PE 100, SDR11, de 63 mm de diâmetro colocado sobre base de areia no fundo da vala previamente escavada, com os seus correspondentes acessórios e peças especiais, abraçadeira de tomada em carga colocada sobre a rede geral de distribuição que serve de união entre o ramal de ligação e a rede e válvula de corte geral formada por válvula de esfera de latão niquelado de 2 1/2" de diâmetro colocada através de união roscada, situada junto à edificação, fora dos limites da propriedade, alojada na caixa pré-fabricada de polipropileno de 40x40x40 cm, colocada sobre base de betão simples C20/25 (X0(P); D25; S2; Cl 1,0) de 15 cm de espessura e fechada superiormente com tampa de PVC. Inclusive betão simples C20/25 (X0(P); D25; S2; Cl 1,0) para a posterior reposição do pavimento existente. Totalmente montado, ligado e testado.
Critérios considerados na determinação do preço da unidade de obra: O preço inclui a demolição e a remoção do pavimento existente e a ligação com a rede, mas não inclui a escavação nem o enchimento principal.
Inclui: Implantação do ramal de ligação em planta e pendentes, coordenado com as restantes instalações ou elementos que possam ter interferências. Ruptura do pavimento com compressor. Eliminação das terras soltas do fundo da escavação. Betonagem e compactação do betão na execução da base. Colocação da caixa pré-fabricada. Execução de aberturas para ligação de tubos. União e enchimento das juntas dos tubos à caixa de visita. Colocação da tampa e dos acessórios. Disposição de tubagens e peças especiais. Descarga da areia no fundo da vala. Colocação de tubagens. Montagem da válvula de corte do ramal de ligação. União do ramal de ligação com a rede de distribuição de gás.
Critério de medição de projecto: Número de unidades previstas, segundo documentação gráfica de Projecto.
Critério de medição de obra: Medir-se-á o número de unidades realmente executadas segundo especificações de Projecto.

| Código | Un | Descrição | Rendimento | Preço | Importância |
|---|---|---|---|---|---|
| mt01ara010a | m³ | Areia com granulometria de 0 a 5 mm de diâmetro, limpa. (material) | 0.640 | 14.30 | 9.15 |
| mt43tpo011gg | m | Ramal de ligação de polietileno de alta densidade PE 100, SDR11, de 63 mm de diâmetro exterior, segundo EN 1555, com o preço incrementado em 30% relativamente a acessórios e peças especiais. (material) | 8.000 | 11.26 | 90.08 |
| mt10hmf020fa | m³ | Betão simples C20/25 (X0(P); D25; S2; Cl 1,0), fabricado em central, segundo NP EN 206. (material) | 0.747 | 74.97 | 56.00 |
| mt43www030b | Ud | Caixa de passagem visitável de polipropileno, com fundo pré-cortado, 40x40x40 cm, para instalações receptoras de gás. (material) | 1.000 | 86.79 | 86.79 |
| mt11arp050e | Ud | Tampa de PVC, para caixas de gás de 40x40 cm, com fecho hermético à passagem dos odores mefíticos. (material) | 1.000 | 56.20 | 56.20 |
| mt37sve010h | Ud | Válvula de esfera de latão niquelado para enroscar de 2 1/2". (material) | 1.000 | 82.84 | 82.84 |
| mt43tpo012e | m | Abraçadeira de tomada em carga, de PVC, para tubo de polietileno de alta densidade de 63 mm de diâmetro exterior. (material) | 1.000 | 5.32 | 5.32 |
| mt43www040 | Ud | Teste de estanquidade para instalação de gás. (material) | 1.000 | 103.76 | 103.76 |
| mq05pdm010b | h | Compressor portátil eléctrico 5 m³/min de caudal. (equipamento) | 2.400 | 7.73 | 18.55 |
| mq05mai030 | h | Martelo pneumático. (equipamento) | 2.400 | 4.57 | 10.97 |
| au00auh040 |  | Vibrador de betão, eléctrico. | 1.000 | 0.00 | 0.00 |
| mo020 | h | Oficial de 1ª construção. (mão de obra) | 3.180 | 22.68 | 72.12 |
| mo113 | h | Operário não qualificado construção. (mão de obra) | 6.240 | 21.45 | 133.85 |
| mo010 | h | Oficial de 1ª instalador de gás. (mão de obra) | 20.600 | 23.31 | 480.19 |
| mo109 | h | Ajudante de instalador de gás. (mão de obra) | 10.400 | 22.09 | 229.74 |
| % | % | Custos directos complementares | 4 % | 1435.56 | 57.42 |
|  |  | Custos directos |  |  | 1492.98 |
