# Regulador de gás natural

- Propriedade do ficheiro: CYPE INGENIEROS, S.A.
- Formato: FIEBDC-3/2002
- Moeda: EUR
- Custos indirectos: 3.00 %
- IVA: 23.00 %

## I Instalações

### IG Gases combustíveis

#### IGW Elementos

**IGW008** Ud Regulador de gás natural.
Regulador de pressão com válvula de segurança por excesso de pressão de 300 mbar de pressão máxima e rearme manual, de 5 m³/h de caudal máximo, de 0,5 a 4 bar de pressão de entrada e 150 mbar de pressão de saída.
Inclui: Montagem, ligação e verificação do seu correcto funcionamento.
Critério de medição de projecto: Número de unidades previstas, segundo documentação gráfica de Projecto.
Critério de medição de obra: Medir-se-á o número de unidades realmente executadas segundo especificações de Projecto.

| Código | Un | Descrição | Rendimento | Preço | Importância |
|---|---|---|---|---|---|
| mt43acr220a | Ud | Regulador de pressão com válvula de segurança por excesso de pressão de 300 mbar de pressão máxima e rearme manual, de 5 m³/h de caudal máximo, de 0,5 a 4 bar de pressão de entrada e 150 mbar de pressão de saída. (material) | 1.000 | 28.13 | 28.13 |
| mo010 | h | Oficial de 1ª instalador de gás. (mão de obra) | 0.250 | 23.31 | 5.83 |
| mo109 | h | Ajudante de instalador de gás. (mão de obra) | 0.250 | 22.09 | 5.52 |
| % | % | Custos directos complementares | 2 % | 39.48 | 0.79 |
|  |  | Custos directos |  |  | 40.27 |
