# Luminária para garagem

- Propriedade do ficheiro: CYPE INGENIEROS, S.A.
- Formato: FIEBDC-3/2002
- Moeda: EUR
- Custos indirectos: 3.00 %
- IVA: 23.00 %

## I Instalações

### II Iluminação

#### III Instalação interior

**III010** Ud Luminária para garagem.
Luminária à prova de explosões, para zona 1/21, de 1360x188x130 mm para 2 lâmpadas fluorescentes TL de 36 W com difusor de poliéster reforçado com fibra de vidro, tampa de policarbonato, prismas interiores, isolamento resistente ao envelhecimento, fecho central interior, reflector de plástico e balastro electrónico. Instalação na superfície do tecto em garagem. Inclusive lâmpadas.
Inclui: Marcação. Montagem, ligação e verificação do seu correcto funcionamento.
Critério de medição de projecto: Número de unidades previstas, segundo documentação gráfica de Projecto.
Critério de medição de obra: Medir-se-á o número de unidades realmente executadas segundo especificações de Projecto.

| Código | Un | Descrição | Rendimento | Preço | Importância |
|---|---|---|---|---|---|
| mt34zum030a | Ud | Luminária à prova de explosões, para zona 1/21, de 1360x188x130 mm para 2 lâmpadas fluorescentes TL de 36 W, com difusor de poliéster reforçado com fibra de vidro, tampa de policarbonato, prismas interiores, isolamento resistente ao envelhecimento, fecho central interior, reflector de plástico e balastro electrónico. (material) | 1.000 | 937.00 | 937.00 |
| mt34tuf010l | Ud | Tubo fluorescente TL de 36 W. (material) | 2.000 | 8.29 | 16.58 |
| mo003 | h | Oficial de 1ª electricista. (mão de obra) | 0.300 | 21.36 | 6.41 |
| mo102 | h | Ajudante de electricista. (mão de obra) | 0.300 | 20.25 | 6.08 |
| % | % | Custos directos complementares | 2 % | 966.07 | 19.32 |
|  |  | Custos directos |  |  | 985.39 |
