# Luminária. Instalação suspensa

- Propriedade do ficheiro: CYPE INGENIEROS, S.A.
- Formato: FIEBDC-3/2002
- Moeda: EUR
- Custos indirectos: 3.00 %
- IVA: 23.00 %

## I Instalações

### II Iluminação

#### III Instalação interior

**III150** Ud Luminária. Instalação suspensa.
Luminária linear, de 1186x85x85 mm, para 2 lâmpadas fluorescentes T5 de 54 W, com corpo de luminária formado por perfis de alumínio extrudido, acabamento termoesmaltado de cor cinzento RAL 9006; tampas finais; difusor opalino de alta transmitância; reflector interior acabamento termoesmaltado, de cor branca; protecção IP20. Inclusive lâmpadas.
Inclui: Marcação. Montagem, ligação e verificação do seu correcto funcionamento.
Critério de medição de projecto: Número de unidades previstas, segundo documentação gráfica de Projecto.
Critério de medição de obra: Medir-se-á o número de unidades realmente executadas segundo especificações de Projecto.

| Código | Un | Descrição | Rendimento | Preço | Importância |
|---|---|---|---|---|---|
| mt34ode470qe | Ud | Luminária linear, de 1186x85x85 mm, para 2 lâmpadas fluorescentes T5 de 54 W, com corpo de luminária formado por perfis de alumínio extrudido, acabamento termoesmaltado de cor cinzento RAL 9006; tampas finais; difusor opalino de alta transmitância; reflector interior acabamento termoesmaltado, de cor branca; protecção IP20. (material) | 1.000 | 209.58 | 209.58 |
| mt34tuf010g | Ud | Tubo fluorescente T5 de 54 W. (material) | 2.000 | 7.14 | 14.28 |
| mo003 | h | Oficial de 1ª electricista. (mão de obra) | 0.200 | 21.36 | 4.27 |
| mo102 | h | Ajudante de electricista. (mão de obra) | 0.200 | 20.25 | 4.05 |
| % | % | Custos directos complementares | 2 % | 232.18 | 4.64 |
|  |  | Custos directos |  |  | 236.82 |
