# Luminária. Instalação suspensa

- Propriedade do ficheiro: CYPE INGENIEROS, S.A.
- Formato: FIEBDC-3/2002
- Moeda: EUR
- Custos indirectos: 3.00 %
- IVA: 23.00 %

## I Instalações

### II Iluminação

#### III Instalação interior

**III150** Ud Luminária. Instalação suspensa.
Luminária suspensa, de 300 mm de diâmetro, para 1 lâmpada fluorescente TC-TELI de 32 W, com corpo de luminária de aço inoxidável, cabo de suspensão flexível de 2 m de comprimento, difusor de vidro soprado opalino liso mate, balastro electrónico e isolamento classe F. Inclusive lâmpadas.
Inclui: Marcação. Montagem, ligação e verificação do seu correcto funcionamento.
Critério de medição de projecto: Número de unidades previstas, segundo documentação gráfica de Projecto.
Critério de medição de obra: Medir-se-á o número de unidades realmente executadas segundo especificações de Projecto.

| Código | Un | Descrição | Rendimento | Preço | Importância |
|---|---|---|---|---|---|
| mt34lim050a | Ud | Luminária suspensa, de 300 mm de diâmetro, para 1 lâmpada fluorescente TC-TELI de 32 W, com corpo de luminária de aço inoxidável, cabo de suspensão flexível de 2 m de comprimento, difusor de vidro soprado opalino liso mate, balastro electrónico e isolamento classe F. (material) | 1.000 | 327.23 | 327.23 |
| mt34tuf020z | Ud | Lâmpada fluorescente compacta TC-TELI de 32 W. (material) | 1.000 | 9.94 | 9.94 |
| mo003 | h | Oficial de 1ª electricista. (mão de obra) | 0.200 | 21.36 | 4.27 |
| mo102 | h | Ajudante de electricista. (mão de obra) | 0.200 | 20.25 | 4.05 |
| % | % | Custos directos complementares | 2 % | 345.49 | 6.91 |
|  |  | Custos directos |  |  | 352.40 |
