# Filtro

- Propriedade do ficheiro: CYPE INGENIEROS, S.A.
- Formato: FIEBDC-3/2002
- Moeda: EUR
- Custos indirectos: 3.00 %
- IVA: 23.00 %

## I Instalações

### IO Contra incêndios

#### IOB Redes de incêndio armadas

**IOB026** Ud Filtro.
Filtro de retenção de resíduos de ferro fundido dúctil, com peneiro de aço inoxidável, união com flanges, de 2" de diâmetro, PN=16 bar.
Inclui: Montagem, ligação e verificação do seu correcto funcionamento.
Critério de medição de projecto: Número de unidades previstas, segundo documentação gráfica de Projecto.
Critério de medição de obra: Medir-se-á o número de unidades realmente executadas segundo especificações de Projecto.

| Código | Un | Descrição | Rendimento | Preço | Importância |
|---|---|---|---|---|---|
| mt41svc100a | Ud | Filtro de retenção de resíduos de ferro fundido dúctil, com peneiro de aço inoxidável, união com flanges, de 2" de diâmetro, PN=16 bar. (material) | 1.000 | 70.65 | 70.65 |
| mt41www030 | Ud | Material auxiliar para instalações contra incêndios. (material) | 1.000 | 1.40 | 1.40 |
| mo008 | h | Oficial de 1ª canalizador. (mão de obra) | 0.200 | 25.32 | 5.06 |
| mo107 | h | Ajudante de canalizador. (mão de obra) | 0.200 | 23.99 | 4.80 |
| % | % | Custos directos complementares | 2 % | 81.91 | 1.64 |
|  |  | Custos directos |  |  | 83.55 |
