# Detector óptico de fumos e térmico convencional, de ABS cor branca, modelo DOHT2 "GOLMAR"

- Propriedade do ficheiro: CYPE INGENIEROS, S.A.
- Formato: FIEBDC-3/2002
- Moeda: EUR
- Custos indirectos: 3.00 %
- IVA: 23.00 %

## I Instalações

### IO Contra incêndios

#### IOD Detecção e alarme

**IOD002** Ud Detector óptico de fumos e térmico convencional, de ABS cor branca, modelo DOHT2 "GOLMAR".
Fornecimento e instalação de detector óptico de fumos e térmico convencional, de ABS cor branca, modelo DOHT2 "GOLMAR", formado por um elemento sensível a fumos claros e a o aumento lento da temperatura para uma temperatura máxima de alarme de 60°C, para alimentação de 12 a 30 Vcc, com duplo led de activação e indicador de alarme cor vermelho, saída para piloto de sinalização remota e base universal. Totalmente montado, ligado e testado.
Inclui: Marcação. Fixação da base. Montagem do detector. Ligações.
Critério de medição de projecto: Número de unidades previstas, segundo documentação gráfica de Projecto.
Critério de medição de obra: Medir-se-á o número de unidades realmente executadas segundo especificações de Projecto.

| Código | Un | Descrição | Rendimento | Preço | Importância |
|---|---|---|---|---|---|
| mt41pig080b | Ud | Detector óptico de fumos e térmico convencional, de ABS cor branca, modelo DOHT2 "GOLMAR", formado por um elemento sensível a fumos claros e a o aumento lento da temperatura para uma temperatura máxima de alarme de 60°C, para alimentação de 12 a 30 Vcc, com duplo led de activação e indicador de alarme cor vermelho, saída para piloto de sinalização remota e base universal, segundo EN 54-5 e EN 54-7. (material) | 1.000 | 24.80 | 24.80 |
| mo005 | h | Oficial de 1ª instalador de redes e equipamentos de detecção e segurança. (mão de obra) | 0.501 | 17.41 | 8.72 |
| mo103 | h | Ajudante de instalador de redes e equipamentos de detecção e segurança. (mão de obra) | 0.501 | 16.42 | 8.23 |
| % | % | Custos directos complementares | 2 % | 41.75 | 0.84 |
|  |  | Custos directos |  |  | 42.59 |
