# Fonte de alimentação suplementar

- Propriedade do ficheiro: CYPE INGENIEROS, S.A.
- Formato: FIEBDC-3/2002
- Moeda: EUR
- Custos indirectos: 3.00 %
- IVA: 23.00 %

## I Instalações

### IO Contra incêndios

#### IOD Detecção e alarme

**IOD007** Ud Fonte de alimentação suplementar.
Fonte de alimentação estabilizada, com saída de 24 Vcc e 2,5 A, composta por caixa metálica e módulo de alimentação, rectificador de corrente e carregador de bateria, com grau de protecção IP30. Inclusive baterias.
Inclui: Marcação. Fixação ao paramento. Colocação das baterias. Montagem, ligação e verificação do seu correcto funcionamento.
Critério de medição de projecto: Número de unidades previstas, segundo documentação gráfica de Projecto.
Critério de medição de obra: Medir-se-á o número de unidades realmente executadas segundo especificações de Projecto.

| Código | Un | Descrição | Rendimento | Preço | Importância |
|---|---|---|---|---|---|
| mt41pig200b | Ud | Fonte de alimentação estabilizada, com saída de 24 Vcc e 2,5 A, composta por caixa metálica e módulo de alimentação, rectificador de corrente e carregador de bateria, com grau de protecção IP30, segundo NP EN 54-4. (material) | 1.000 | 165.87 | 165.87 |
| mt41rte030b | Ud | Bateria de 12 V e 2,1 Ah. (material) | 2.000 | 19.40 | 38.80 |
| mo006 | h | Oficial de 1ª instalador de redes e equipamentos de detecção e segurança. (mão de obra) | 0.500 | 25.32 | 12.66 |
| mo105 | h | Ajudante de instalador de redes e equipamentos de detecção e segurança. (mão de obra) | 0.500 | 23.99 | 12.00 |
| % | % | Custos directos complementares | 2 % | 229.33 | 4.59 |
|  |  | Custos directos |  |  | 233.92 |
