# Sistema de protecção passiva contra incêndios de viga de aço HEA 100

- Propriedade do ficheiro: CYPE INGENIEROS, S.A.
- Formato: FIEBDC-3/2002
- Moeda: EUR
- Custos indirectos: 3.00 %
- IVA: 23.00 %

## I Instalações

### IO Contra incêndios

#### IOJ Protecção passiva contra incêndios

**IOJ022** m Sistema de protecção passiva contra incêndios de viga de aço HEA 100, protegida em 3 faces e com uma resistência ao fogo de 30 minutos, através de recobrimento com painel rígido de lã de rocha, Conlit P "ROCKWOOL", não revestido, de 25 mm de espessura, fixado com adesivo Cola Conlit "ROCKWOOL" e parafusos de fixação. Inclusive peças suporte cortadas do mesmo painel.
Sistema de protecção passiva contra incêndios de viga de aço HEA 100, protegida em 3 faces e com uma resistência ao fogo de 30 minutos, através de recobrimento com painel rígido de lã de rocha, Conlit P "ROCKWOOL", não revestido, de 25 mm de espessura, fixado com adesivo Cola Conlit "ROCKWOOL" e parafusos de fixação. Inclusive peças suporte cortadas do mesmo painel.
Inclui: Marcação. Corte do painel. Fixação das peças suporte ao elemento estrutural, com adesivo. Fixação do painel às peças suporte e ao elemento estrutural, com adesivo e parafusos de fixação. Resolução das uniões entre painéis, com adesivo e parafusos de fixação. Limpeza.
Critério de medição de projecto: Comprimento medido segundo documentação gráfica de Projecto.
Critério de medição de obra: Medir-se-á o comprimento realmente executado segundo especificações de Projecto.

| Código | Un | Descrição | Rendimento | Preço | Importância |
|---|---|---|---|---|---|
| mt16lrw080ka | m² | Painel rígido de lã de rocha Conlit 150 P "ROCKWOOL", segundo EN 13162, não revestido, de 25 mm de espessura, resistência térmica 0,609756 m²°C/W, condutibilidade térmica 0,035 W/(m°C), densidade 180 kg/m³, calor específico 0,84 J/kgK e factor de resistência à difusão do vapor de água 1,3, Euroclasse A1 de reacção ao fogo, para protecção contra incêndios de elementos construtivos. (material) | 0.321 | 22.25 | 7.14 |
| mt16lrw081d | kg | Adesivo à base de silicatos, de presa lenta, Cola Conlit "ROCKWOOL", para a colagem de peças de lã de rocha tipo Conlit em instalações submetidas a altas temperaturas ou elementos de protecção passiva contra incêndios. (material) | 0.073 | 10.81 | 0.79 |
| mt16lrw082Ma | Ud | Parafuso de união de arame de aço galvanizado em forma de hélice, Conlit ACR 50 "ROCKWOOL", de 50 mm de comprimento, para painéis de lã de rocha. (material) | 9.000 | 3.33 | 29.97 |
| mo054 | h | Oficial de 1ª montador de isolamentos. (mão de obra) | 0.132 | 19.03 | 2.51 |
| mo101 | h | Ajudante de montador de isolamentos. (mão de obra) | 0.132 | 17.97 | 2.37 |
| % | % | Custos directos complementares | 2 % | 42.78 | 0.86 |
|  |  | Custos directos |  |  | 43.64 |
