# Extintor

- Propriedade do ficheiro: CYPE INGENIEROS, S.A.
- Formato: FIEBDC-3/2002
- Moeda: EUR
- Custos indirectos: 3.00 %
- IVA: 23.00 %

## I Instalações

### IO Contra incêndios

#### IOX Extintores

**IOX010** Ud Extintor.
Extintor portátil hídrico (água pulverizada + aditivos), de eficácia 21A-183B-75F, com 6 litros de agente extintor, com manómetro e mangueira com casquilho difusor. Inclusive suporte e acessórios de montagem.
Inclui: Marcação. Colocação e fixação do suporte. Colocação do extintor.
Critério de medição de projecto: Número de unidades previstas, segundo documentação gráfica de Projecto.
Critério de medição de obra: Medir-se-á o número de unidades realmente colocadas segundo especificações de Projecto.

| Código | Un | Descrição | Rendimento | Preço | Importância |
|---|---|---|---|---|---|
| mt41ixa010a | Ud | Extintor portátil hídrico (água pulverizada + aditivos), de eficácia 21A-183B-75F, com 6 litros de agente extintor, com manómetro e mangueira com casquilho difusor, com acessórios de montagem, segundo NP EN 3. (material) | 1.000 | 62.62 | 62.62 |
| mo113 | h | Operário não qualificado construção. (mão de obra) | 0.100 | 19.65 | 1.97 |
| % | % | Custos directos complementares | 2 % | 64.59 | 1.29 |
|  |  | Custos directos |  |  | 65.88 |
