# Sistema de drenagem sifónica de cobertura

- Propriedade do ficheiro: CYPE INGENIEROS, S.A.
- Formato: FIEBDC-3/2002
- Moeda: EUR
- Custos indirectos: 3.00 %
- IVA: 23.00 %

## I Instalações

### IS Drenagem de águas

#### ISE Sistemas de drenagem de águas

**ISE010** Ud Sistema de drenagem sifónica de cobertura, composto por 2 encontros da cobertura com sumidouro de saída vertical, cada um deles formado por uma banda de reforço de 1x1 m com membrana de betume modificado com elastómero SBS, LBM(SBS)-40-FP e um sumidouro sifonado de polietileno, com membrana betuminosa, sistema Akasison, modelo XL75 B "JIMTEN"; 1 colector suspenso de 20 m de comprimento total formado por dois tramos: tramo 1 de 10 m de comprimento de tubagem temperada através de tratamento térmico adicional, de polietileno de alta densidade (PEAD/HDPE), de 40 mm de diâmetro exterior e 3,0 mm de espessura, sistema Akasison "JIMTEN" e tramo 2 de 10 m de comprimento de tubagem temperada através de tratamento térmico adicional, de polietileno de alta densidade (PEAD/HDPE), de 40 mm de diâmetro exterior e 3,0 mm de espessura, sistema Akasison "JIMTEN"; 1 tubo de queda de 20 m de altura formado por tubagem temperada através de tratamento térmico adicional, de polietileno de alta densidade (PEAD/HDPE), de 50 mm de diâmetro exterior e 3,0 mm de espessura, sistema Akasison "JIMTEN" e 1 colector enterrado de 5 m de comprimento formado por tubagem temperada através de tratamento térmico adicional, de polietileno de alta densidade (PEAD/HDPE), de 110 mm de diâmetro exterior e 4,3 mm de espessura, sistema Akasison "JIMTEN".
Sistema de drenagem sifónica de cobertura, composto por 2 encontros da cobertura com sumidouro de saída vertical, cada um deles formado por uma membrana de betume modificado com elastómero SBS, LBM(SBS)-40-FP, com armadura de feltro de poliéster não tecido de 160 g/m², de superfície não protegida, de 1x1 m, totalmente aderida ao suporte com maçarico, prévia aplicação de primário com emulsão asfáltica aniônica com cargas, e colocação de um sumidouro sifonado de polietileno, com membrana betuminosa, sistema Akasison, modelo XL75 B "JIMTEN", de saída vertical de 75 mm de diâmetro e grelha convexa, com o manguito conector, o tubagem vertical e a curva, todos do mesmo diâmetro que o sumidouro, totalmente colado à lâmina asfáltica com maçarico; 1 colector suspenso de 20 m de comprimento total formado por dois tramos: tramo 1 de 10 m de comprimento de tubagem temperada através de tratamento térmico adicional, de polietileno de alta densidade (PEAD/HDPE), de 40 mm de diâmetro exterior e 3,0 mm de espessura, sistema Akasison "JIMTEN", com suspensão à cobertura metálica cada 2,5 m através de barras com varões de suspensão com suportes de suspensão no seu extremo inferior, conectores de união entre carris, abraçadeiras para o tubo fixadas às barras cada 0,8 m e manguitos electrossoldáveis para a realização de pontos fixos cada 5 m e tramo 2 de 10 m de comprimento de tubagem temperada através de tratamento térmico adicional, de polietileno de alta densidade (PEAD/HDPE), de 40 mm de diâmetro exterior e 3,0 mm de espessura, sistema Akasison "JIMTEN", com suspensão à cobertura metálica cada 2,5 m através de barras com varões de suspensão com suportes de suspensão no seu extremo inferior, conectores de união entre carris, abraçadeiras para o tubo fixadas às barras cada 0,8 m e manguitos electrossoldáveis para a realização de pontos fixos cada 5 m, com curvas a 45° para ligação com o tubo de queda; 1 tubo de queda de 20 m de altura formado por tubagem temperada através de tratamento térmico adicional, de polietileno de alta densidade (PEAD/HDPE), de 50 mm de diâmetro exterior e 3,0 mm de espessura, sistema Akasison "JIMTEN", com fixação à parede cada 1 m através de varões com placas de fixação e abraçadeiras para o tubo, manguitos electrossoldáveis no extremo superior e manguitos de dilatação cada 5 m e no extremo inferior, com tê 90° visitável e 1 colector enterrado de 5 m de comprimento formado por tubagem temperada através de tratamento térmico adicional, de polietileno de alta densidade (PEAD/HDPE), de 110 mm de diâmetro exterior e 4,3 mm de espessura, sistema Akasison "JIMTEN", com manguitos electrossoldáveis e curvas a 45° para ligação com o tubo de queda, colocado sobre camada ou leito de areia de 10 cm de espessura, devidamente compactada e nivelada com apiloador (saltitão) de condução manual, enchimento lateral compactando até metade do diâmetro do tubo e posterior enchimento com a mesma areia até 30 cm por cima da geratriz superior da tubagem, sem incluir a escavação nem o posterior enchimento principal das valas.
Inclui: Limpeza e preparação da superfície. Aplicação de primário na superfície. Colocação do reforço da impermeabilização. Colocação dos sumidouros. Marcação do traçado do colector suspenso e da localização dos elementos de fixação. Disposição doa tubos. Fixação do material auxiliar para montagem e fixação à obra. Montagem e ligação. Marcação do traçado do tubo de queda e da localização dos elementos de fixação. Disposição doa tubos. Fixação do material auxiliar para montagem e fixação à obra. Montagem e ligação. Implantação e traçado do colector enterrado em planta e pendentes. Eliminação das terras soltas do fundo da escavação. Colocação a seco de tubos e peças especiais, que formarão o colector enterrado. Descarga da areia no fundo da vala. Descida e colocação dos tubos no fundo da vala. Montagem do colector enterrado. Realização de ensaios.
Critério de medição de projecto: Número de unidades previstas, segundo documentação gráfica de Projecto.
Critério de medição de obra: Medir-se-á o número de unidades realmente executadas segundo especificações de Projecto.
Critérios considerados na determinação do preço da unidade de obra: O preço não inclui a escavação nem o enchimento principal.

| Código | Un | Descrição | Rendimento | Preço | Importância |
|---|---|---|---|---|---|
| mt14lba010g | m² | Membrana de betume modificado com elastómero SBS, LBM(SBS)-40-FP, de 3,5 mm de espessura, massa nominal 4 kg/m², com armadura de feltro de poliéster não tecido de 160 g/m², de superfície não protegida. Segundo EN 13707. (material) | 2.100 | 4.55 | 9.56 |
| mt14iea020c | kg | Emulsão asfáltica aniônica com cargas. (material) | 0.600 | 1.46 | 0.88 |
| mt11aka011ee | Ud | Sumidouro sifonado de polietileno, com membrana betuminosa, sistema Akasison, modelo XL75 B "JIMTEN", de saída vertical de 75 mm de diâmetro e grelha convexa, segundo NP EN 1253. (material) | 2.000 | 412.15 | 824.30 |
| mt11aka030 | Ud | Manguito conector de polietileno de alta densidade (PEAD/HDPE), de 75 mm de diâmetro exterior, para sumidouro sifonado, sistema Akasison "JIMTEN". (material) | 2.000 | 10.00 | 20.00 |
| mt11aka040fa | m | Tubagem temperada através de tratamento térmico adicional, de polietileno de alta densidade (PEAD/HDPE), de 75 mm de diâmetro exterior e 3 mm de espessura, sistema Akasison "JIMTEN", em tramos de 5 m de comprimento. (material) | 1.600 | 7.00 | 11.20 |
| mt11aka050e | Ud | Curva 90° de polietileno de alta densidade (PEAD/HDPE), de 75 mm de diâmetro exterior e 3 mm de espessura, sistema Akasison "JIMTEN". (material) | 2.000 | 4.00 | 8.00 |
| mt11aka200 | Ud | Varão roscado. (material) | 28.000 | 0.60 | 16.80 |
| mt11aka060 | Ud | Suporte para suspensão de carril de 30x30 mm, de aço galvanizado, sistema Akasison "JIMTEN". (material) | 8.000 | 5.00 | 40.00 |
| mt11aka070 | Ud | Carril de 5000x30x30 mm, de aço galvanizado, sistema Akasison "JIMTEN". (material) | 4.000 | 13.00 | 52.00 |
| mt11aka090a | Ud | Abraçadeira para tubagem de 40 mm de diâmetro, de aço galvanizado, sistema Akasison "JIMTEN", para fixação a carril. (material) | 25.000 | 11.00 | 275.00 |
| mt11aka040ba | m | Tubagem temperada através de tratamento térmico adicional, de polietileno de alta densidade (PEAD/HDPE), de 40 mm de diâmetro exterior e 3 mm de espessura, sistema Akasison "JIMTEN", em tramos de 5 m de comprimento. (material) | 20.000 | 4.00 | 80.00 |
| mt11aka100a | Ud | Manguito electrossoldável de polietileno de alta densidade (PEAD/HDPE), de 40 mm de diâmetro interior, sistema Akasison "JIMTEN". (material) | 8.000 | 6.56 | 52.48 |
| mt11aka150a | Ud | Curva 45° de polietileno de alta densidade (PEAD/HDPE), de 40 mm de diâmetro exterior e 3 mm de espessura, sistema Akasison "JIMTEN". (material) | 2.000 | 2.03 | 4.06 |
| mt11aka145a | Ud | Placa de suporte de aço galvanizado, com rosca de 1/2" de diâmetro, sistema Akasison "JIMTEN", para a realização de pontos guia. (material) | 20.000 | 6.00 | 120.00 |
| mt11aka140c | Ud | Abraçadeira para tubagem de 50 mm de diâmetro, de aço galvanizado, com rosca de 1/2" de diâmetro, sistema Akasison "JIMTEN", para a realização de pontos guia. (material) | 20.000 | 5.00 | 100.00 |
| mt11aka130a | Ud | Placa de suporte, de aço galvanizado, com rosca de 1/2" de diâmetro, sistema Akasison "JIMTEN", para a realização de pontos fixos. (material) | 4.000 | 4.99 | 19.96 |
| mt11aka120c | Ud | Abraçadeira para tubagem de 50 mm de diâmetro, de aço galvanizado, com rosca de 1/2" de diâmetro, sistema Akasison "JIMTEN", para a realização de pontos fixos. (material) | 4.000 | 5.17 | 20.68 |
| mt11aka040ca | m | Tubagem temperada através de tratamento térmico adicional, de polietileno de alta densidade (PEAD/HDPE), de 50 mm de diâmetro exterior e 3 mm de espessura, sistema Akasison "JIMTEN", em tramos de 5 m de comprimento. (material) | 20.000 | 4.00 | 80.00 |
| mt11aka100b | Ud | Manguito electrossoldável de polietileno de alta densidade (PEAD/HDPE), de 50 mm de diâmetro interior, sistema Akasison "JIMTEN". (material) | 2.000 | 5.17 | 10.34 |
| mt11aka170b | Ud | Manguito compensador de dilatações de polietileno de alta densidade (PEAD/HDPE), de 50 mm de diâmetro interior, sistema Akasison "JIMTEN". (material) | 4.000 | 14.00 | 56.00 |
| mt11aka180b | Ud | Conjunto de duas abraçadeiras de fixação de aço inoxidável, de 50 mm de diâmetro interior, sistema Akasison "JIMTEN". (material) | 4.000 | 5.00 | 20.00 |
| mt11aka160b | Ud | Tê 90° visitável de polietileno de alta densidade (PEAD/HDPE), de 50 mm de diâmetro exterior e 3 mm de espessura, sistema Akasison "JIMTEN", diâmetro exterior da derivação 50 mm. (material) | 1.000 | 25.00 | 25.00 |
| mt01ara010 | m³ | Areia de 0 a 5 mm de diâmetro. (material) | 1.493 | 12.02 | 17.95 |
| mt11aka150g | Ud | Curva 45° de polietileno de alta densidade (PEAD/HDPE), de 110 mm de diâmetro exterior e 4,2 mm de espessura, sistema Akasison "JIMTEN". (material) | 2.000 | 6.75 | 13.50 |
| mt11aka040hc | m | Tubagem temperada através de tratamento térmico adicional, de polietileno de alta densidade (PEAD/HDPE), de 110 mm de diâmetro exterior e 4,3 mm de espessura, sistema Akasison "JIMTEN", em tramos de 5 m de comprimento. (material) | 5.000 | 14.00 | 70.00 |
| mt11aka100g | Ud | Manguito electrossoldável de polietileno de alta densidade (PEAD/HDPE), de 110 mm de diâmetro interior, sistema Akasison "JIMTEN". (material) | 2.000 | 7.39 | 14.78 |
| mq04dua020b | h | Dumper de descarga frontal de 2 t de carga útil. (equipamento) | 0.120 | 9.27 | 1.11 |
| mq02rop020 | h | Apiloador (Saltitão) de condução manual, de 80 kg, com placa de 30x30 cm. (equipamento) | 0.902 | 3.50 | 3.16 |
| mq02cia020j | h | Camião cisterna de 8 m³ de capacidade. (equipamento) | 0.012 | 40.08 | 0.48 |
| op00ato010 |  | Aparafusadora. | 1.000 | 0.00 | 0.00 |
| op00mar010 |  | Martelo. | 1.000 | 0.00 | 0.00 |
| op00tal010 |  | Berbequim. | 1.000 | 0.00 | 0.00 |
| mo029 | h | Oficial de 1ª aplicador de lâminas impermeabilizantes. (mão de obra) | 1.360 | 18.85 | 25.64 |
| mo067 | h | Ajudante de aplicador de lâminas impermeabilizantes. (mão de obra) | 1.360 | 18.40 | 25.02 |
| mo020 | h | Oficial de 1ª construção. (mão de obra) | 0.238 | 18.85 | 4.49 |
| mo113 | h | Operário não qualificado construção. (mão de obra) | 0.722 | 17.83 | 12.87 |
| mo008 | h | Oficial de 1ª canalizador. (mão de obra) | 4.135 | 19.38 | 80.14 |
| mo107 | h | Ajudante de canalizador. (mão de obra) | 2.067 | 18.37 | 37.97 |
| % | % | Custos directos complementares | 2 % | 2153.37 | 43.07 |
|  |  | Custos directos |  |  | 2196.44 |
