# Ventilador em linha

- Propriedade do ficheiro: CYPE INGENIEROS, S.A.
- Formato: FIEBDC-3/2002
- Moeda: EUR
- Custos indirectos: 3.00 %
- IVA: 23.00 %

## I Instalações

### IV Ventilação

#### IVM Ventilação mecânica

**IVM040** Ud Ventilador em linha.
Ventilador helicocentrífugo de perfil baixo, de duas velocidades, potência máxima de 24 W, caudal máximo de 240 m³/h, de 176 mm de diâmetro e 303 mm de comprimento, nível de pressão sonora de 31 dBA, para condutas de 100 mm de diâmetro, formado por corpo de polipropileno, hélice de ABS, caixa de bornes e motor para alimentação monofásica a 230 V e 50 Hz de frequência.
Inclui: Marcação. Colocação. Ligação e verificação do seu correcto funcionamento.
Critério de medição de projecto: Número de unidades previstas, segundo documentação gráfica de Projecto.
Critério de medição de obra: Medir-se-á o número de unidades realmente executadas segundo especificações de Projecto.

| Código | Un | Descrição | Rendimento | Preço | Importância |
|---|---|---|---|---|---|
| mt42vsp030b | Ud | Ventilador helicocentrífugo de perfil baixo, de duas velocidades, potência máxima de 24 W, caudal máximo de 240 m³/h, de 176 mm de diâmetro e 303 mm de comprimento, nível de pressão sonora de 31 dBA, para condutas de 100 mm de diâmetro, formado por corpo de polipropileno, hélice de ABS, caixa de bornes e motor para alimentação monofásica a 230 V e 50 Hz de frequência. (material) | 1.000 | 169.37 | 169.37 |
| mo005 | h | Oficial de 1ª instalador de ar condicionado. (mão de obra) | 0.200 | 23.31 | 4.66 |
| mo104 | h | Ajudante de instalador de ar condicionado. (mão de obra) | 0.200 | 22.09 | 4.42 |
| % | % | Custos directos complementares | 2 % | 178.45 | 3.57 |
|  |  | Custos directos |  |  | 182.02 |
