# Sistema "VELUX" de clarabóia para telhados, sobre espaço não habitável

- Propriedade do ficheiro: CYPE INGENIEROS, S.A.
- Formato: FIEBDC-3/2002
- Moeda: EUR
- Custos indirectos: 3.00 %
- IVA: 23.00 %

## L Vãos

### LC Caixilharias

#### LCN Janelas para telhados

**LCN020** Ud Sistema "VELUX" de clarabóia para telhados, sobre espaço não habitável.
Clarabóia de cobertura, sobre espaço não habitável, modelo VLT 1000 "VELUX", com abertura projectante, de accionamento manual através de puxador inferior, de 90x48 cm, executada em madeira de pinho nórdico, acabamento envernizado, com vidro duplo (-00H) (vidro interior Float de 3 mm, câmara de ar de 10 mm, vidro exterior Float de 3 mm e separador de aço galvanizado), aro de estanquidade e rufo de alumínio, em telhado com pendentes de 15° a 60°.
Inclui: Marcação. Colocação, aprumo e nivelamento da clarabóia Fixação da clarabóia à abertura deixada na laje. Vedação de juntas perimetrais. Colocação dos elementos de estanquidade.
Critério de medição de projecto: Número de unidades previstas, segundo documentação gráfica de Projecto.
Critério de medição de obra: Medir-se-á o número de unidades realmente executadas segundo especificações de Projecto.

| Código | Un | Descrição | Rendimento | Preço | Importância |
|---|---|---|---|---|---|
| mt22ltv010c | Ud | Clarabóia de cobertura, sobre espaço não habitável, modelo VLT 1000 "VELUX", com abertura projectante, de accionamento manual através de puxador inferior, de 90x48 cm, executada em madeira de pinho nórdico, acabamento envernizado, com vidro duplo (-00H) (vidro interior Float de 3 mm, câmara de ar de 10 mm, vidro exterior Float de 3 mm e separador de aço galvanizado), aro de estanquidade e rufo de alumínio. (material) | 1.000 | 156.00 | 156.00 |
| op00cla010 |  | Pregadora pneumática. | 1.000 | 0.00 | 0.00 |
| op00cep010 |  | Plainas. | 1.000 | 0.00 | 0.00 |
| op00ato010 |  | Aparafusadora. | 1.000 | 0.00 | 0.00 |
| mo011 | h | Oficial de 1ª montador. (mão de obra) | 0.750 | 23.31 | 17.48 |
| mo080 | h | Ajudante de montador. (mão de obra) | 0.375 | 22.13 | 8.30 |
| % | % | Custos directos complementares | 2 % | 181.78 | 3.64 |
|  |  | Custos directos |  |  | 185.42 |
