# Vidro corta-fogo "CONTROL GLASS ACÚSTICO Y SOLAR"

- Propriedade do ficheiro: CYPE INGENIEROS, S.A.
- Formato: FIEBDC-3/2002
- Moeda: EUR
- Custos indirectos: 3.00 %
- IVA: 23.00 %

## L Vãos

### LV Vidros

#### LVG Corta-fogo

**LVG010** m² Vidro corta-fogo "CONTROL GLASS ACÚSTICO Y SOLAR".
Vidro corta-fogo Pyroguard Rapide "CONTROL GLASS ACÚSTICO Y SOLAR", 7 mm de espessura total, fixado na caixilharia homologada. Inclusive massa intumescente com propriedades ignífugas, para vedação de juntas.
Critérios considerados na determinação do preço da unidade de obra: O preço não inclui a caixilharia.
Inclui: Colocação e fixação das folhas de vidro. Vedação de juntas. Sinalização das folhas.
Critério de medição de projecto: Superfície de caixilharia a envidraçar, segundo documentação gráfica de Projecto, incluindo em cada folha com vitral as dimensões do caixilho.
Critério de medição de obra: Será medida a superfície realmente executada segundo especificações de Projecto, somando, para cada uma das peças, a superfície resultante de arredondar por excesso cada uma das suas arestas a múltiplos de 30 mm.

| Código | Un | Descrição | Rendimento | Preço | Importância |
|---|---|---|---|---|---|
| mt21vcf010aga | m² | Vidro corta-fogo Pyroguard Rapide "CONTROL GLASS ACÚSTICO Y SOLAR", 7 mm de espessura total; classificação de prestações 2B2, segundo EN 12600 e resistência ao fogo EW30, segundo NP EN 13501-1. (material) | 1.006 | 313.60 | 315.48 |
| mt41phi040a | Ud | Cartucho de 310 ml de massa intumescente, cor cinzento antracite, para vedação de juntas e aberturas. (material) | 0.300 | 21.24 | 6.37 |
| mt21vva021 | Ud | Material auxiliar para a colocação de vidros. (material) | 1.000 | 1.26 | 1.26 |
| mo055 | h | Oficial de 1ª vidraceiro. (mão de obra) | 0.350 | 26.31 | 9.21 |
| mo110 | h | Ajudante de vidraceiro. (mão de obra) | 0.350 | 25.65 | 8.98 |
| % | % | Custos directos complementares | 2 % | 341.30 | 6.83 |
|  |  | Custos directos |  |  | 348.13 |
