# Película de privacidade, em envidraçado interior

- Propriedade do ficheiro: CYPE INGENIEROS, S.A.
- Formato: FIEBDC-3/2002
- Moeda: EUR
- Custos indirectos: 3.00 %
- IVA: 23.00 %

## L Vãos

### LV Vidros

#### LVL Películas adesivas

**LVL010** m² Película de privacidade, em envidraçado interior.
Película adesiva de poliéster, com faixas horizontais cor branca acabamento acetinado, de 10 mm com uma separação de 4 mm, grau de privacidade médio, de 40 microns de espessura, 1,52 m de largura e 25 m de comprimento, não inflamável, aplicada na face interior do envidraçado em interiores de fachada. Inclusive solução de água e sabão, para a limpeza da superfície do vidro e a colocação de películas adesivas.
Inclui: Limpeza da superfície do vidro. Humedecimento, através de rociado, das superfícies a aderir. Aplicação e espalhamento da lâmina, através de pressão com espátula. Limpeza e secagem da superfície.
Critério de medição de projecto: Superfície medida segundo documentação gráfica de Projecto.
Critério de medição de obra: Medir-se-á a superfície realmente executada segundo especificações de Projecto.

| Código | Un | Descrição | Rendimento | Preço | Importância |
|---|---|---|---|---|---|
| mt21lmc030a | l | Líquido de limpeza à base de solução de água e sabão com 6% de água, para aplicar com pulverizador, para a limpeza da superfície do vidro e a colocação de películas adesivas. (material) | 0.150 | 0.23 | 0.03 |
| mt21lmc040h | m² | Película adesiva de poliéster, com faixas horizontais cor branca acabamento acetinado, de 10 mm com uma separação de 4 mm, grau de privacidade médio, de 40 microns de espessura, 1,52 m de largura e 25 m de comprimento, não inflamável, para a sua aplicação na face interior do envidraçado em interiores. (material) | 1.050 | 7.71 | 8.10 |
| op00pul010 |  | Pulverizador de mochila. | 1.000 | 0.00 | 0.00 |
| mo055 | h | Oficial de 1ª vidraceiro. (mão de obra) | 0.080 | 26.31 | 2.10 |
| mo110 | h | Ajudante de vidraceiro. (mão de obra) | 0.080 | 25.65 | 2.05 |
| % | % | Custos directos complementares | 2 % | 12.28 | 0.25 |
|  |  | Custos directos |  |  | 12.53 |
