# Isolamento térmico sob laje

- Propriedade do ficheiro: CYPE INGENIEROS, S.A.
- Formato: FIEBDC-3/2002
- Moeda: EUR
- Custos indirectos: 3.00 %
- IVA: 23.00 %

## N Isolamentos e impermeabilizações

### NA Isolamentos térmicos

#### NAD Sob lajes

**NAD010** m² Isolamento térmico sob laje, formado por manta de lã mineral, revestida numa das suas faces com uma barreira de vapor de altas prestações, constituída por alumínio e papel kraft, fornecida em rolos, manta alumínio (TI 312) "KNAUF INSULATION", de 200 mm de espessura, segundo EN 13162, resistência térmica 5 m²°C/W, condutibilidade térmica 0,04 W/(m°C), colocado topo a topo e fixado mecanicamente.
Isolamento térmico sob laje, formado por manta de lã mineral, revestida numa das suas faces com uma barreira de vapor de altas prestações, constituída por alumínio e papel kraft, fornecida em rolos, manta alumínio (TI 312) "KNAUF INSULATION", de 200 mm de espessura, segundo EN 13162, resistência térmica 5 m²°C/W, condutibilidade térmica 0,04 W/(m°C), colocado topo a topo e fixado mecanicamente.
Inclui: Limpeza e preparação da superfície suporte. Implantação e corte do isolamento. Colocação do isolamento. Fixação do isolamento.
Critério de medição de projecto: Superfície medida segundo documentação gráfica de Projecto.
Critério de medição de obra: Medir-se-á a superfície realmente executada segundo especificações de Projecto.

| Código | Un | Descrição | Rendimento | Preço | Importância |
|---|---|---|---|---|---|
| mt16lki020ehl | m² | Manta de lã mineral, revestida numa das suas faces com uma barreira de vapor de altas prestações, constituída por alumínio e papel kraft, fornecida em rolos, manta alumínio (TI 312) "KNAUF INSULATION", de 200 mm de espessura, segundo EN 13162, com certificado de qualidade do ar interior Eurofins Gold, resistência térmica 5 m²°C/W, condutibilidade térmica 0,04 W/(m°C), Euroclasse A1 de reacção ao fogo, com código de designação MW-EN 13162-T2-Z9, de aplicação como isolante térmico e acústico entre muretes de coberturas inclinadas ou planas ventiladas, e sobre tectos falsos. As resinas utilizadas na fabricação não contêm formaldeído nem fenóis (E-Technology). (material) | 1.050 | 11.28 | 11.84 |
| mt16aaa027a | Ud | Bucha de expansão e prego de polipropileno, com aro de estanquidade, para fixação mecânica de mantas isolantes. (material) | 3.000 | 0.08 | 0.24 |
| mo054 | h | Oficial de 1ª montador de isolamentos. (mão de obra) | 0.121 | 19.03 | 2.30 |
| mo101 | h | Ajudante de montador de isolamentos. (mão de obra) | 0.121 | 17.97 | 2.17 |
| % | % | Custos directos complementares | 2 % | 16.55 | 0.33 |
|  |  | Custos directos |  |  | 16.88 |
